# SANTIAGO

- Propiedad del archivo: SOFT S.A.
- Formato: FIEBDC-3/2002
- Programa: Presto 8.8
- Fecha de los precios: 21/02/2007
- Divisa: EUR
- Código: SANTIAGO
Importe: 242307.81

## 01 ÁMBITO 1. PLAZA CONSTITUCIÓN
Importe: 21697.39

**01.01** m2 BARNIZADO VIGAS Y BANCOS DE MADERA
99.4 m2 × 16.84 = 1673.90
Revestimiento con barniz sobre vigas de madera de madera, previa limpieza del soporte, lijado fino, mano de fondo con barniz diluido mezclado con productos de conservación de la madera para un lijado fino y dos manos de acabado con barniz grueso, aplicado con brocha, según NTE/RPP-42.

| Código | Ud | Descripción | Rendimiento | Precio | Importe |
|---|---|---|---|---|---|
| O01OB230 | h. | Oficial 1ª pintura (mano de obra) | 0.8 | 16.27 | 13.02 |
| P33M120 | l. | Barniz resina sintética-óleo incoloro (material; 24/01/2018) | 0.2 | 8.55 | 1.71 |
| P33E100 | l. | Imprimación fungicida anti-carcoma (material; 24/01/2018) | 0.2 | 8.1 | 1.62 |
| %CI0300 | % | Costes Indirectos (09/12/2015) | 3 % | 16.35 | 0.49 |
|  |  | Total |  |  | 16.84 |

Claves: fino, limpieza, barniz, carpintería, madero, revestimiento, paramento, vertical, soporte, mano, mezcla, producción, conservación, aplicación, grueso, previo

| Medición | Uds. | Largo | Ancho | Alto | Parcial |
|---|---|---|---|---|---|
| vigas | 14 | 2 | 5 | 0.5 | 70.00 |
|  | 14 | 2 | 5 | 0.1 | 14.00 |
|  | 14 | 2 | 0.5 | 0.1 | 1.40 |
| bancos | 4 | 2 | 0.75 |  | 6.00 |
|  | 8 | 2 | 0.5 |  | 8.00 |
| Total |  |  |  |  | 99.4 |

**01.02** m2 PINTURA ESMALTE ESTRUCTURA METALICA
133.15 m2 × 13.15 = 1750.92
Pintura sobre estructura de soporte de pérgola compuesta de perfiles laminados, con una mano de minio de plomo electrolítico y dos manos de esmalte graso, color a defirnir por la DF, i/cepillado del soporte.

| Código | Ud | Descripción | Rendimiento | Precio | Importe |
|---|---|---|---|---|---|
| O01OB230 | h. | Oficial 1ª pintura | 0.3 | 16.27 | 4.88 |
| O01OB240 | h. | Ayudante pintura (mano de obra; 24/01/2018) | 0.3 | 14.06 | 4.22 |
| P25OU080 | l. | Minio electrolítico (material; 24/01/2018) | 0.2 | 10.22 | 2.04 |
| P25JA010 | l. | Esmalte agua estandard b/n Marisma mate (material; 16/12/2017) | 0.25 | 6.1 | 1.53 |
| P25WW220 | ud | Pequeño material (material) | 0.1 | 0.99 | 0.10 |
| %CI0300 | % | Costes Indirectos | 3 % | 12.77 | 0.38 |
|  |  | Total |  |  | 13.15 |

Claves: perfil, estructura, lámina, pintura, soporte, mano, plomo, esmalte, electrolítico, metal, minio

| Medición | Uds. | Largo | Alto | Parcial |
|---|---|---|---|---|
| pilares | 32 | 0.7 | 3.5 | 78.40 |
| cajones jardineras | 3 | 8.5 | 0.5 | 12.75 |
| bancos | 4 | 0.7 | 15 | 42.00 |
| Total |  |  |  | 133.15 |

**01.03** ud SKATE STOPPERS (07/07/2014)
153 ud × 32.03 = 4900.59
Piezas de aluminio extruido anodizado claro (plata) diseñadas para bordes de radio de 0 - 10 mm. sobre granito, mármol, piedra, bloque, ladrillo u otras superficies con una esquina dura. Anclajes G PIN ocultos. Tamaño: 1-1 / 8 "(ancho) x 8" (profundo) x 1-1 / 8 "(alto). Aluminio 6061-T6 anodizado claro (plata), Anclado con dos anclajes G PIN ocultos junto con resina epoxi de dos componentes. Espaciado cada 75 cms. No aplicar en juntas de lechada. Terminado.

| Código | Ud | Descripción | Rendimiento | Precio | Importe |
|---|---|---|---|---|---|
| O01OA060 | h. | Peón especializado (mano de obra; 07/07/2014) | 0.3 | 16.65 | 5.00 |
| O01OA070 | h. | Peón ordinario (mano de obra; 19/12/2017) | 0.3 | 15.09 | 4.53 |
| DVADVDAF | ud | skatestopper aluminio (material; 24/01/2018) | 1 | 21.57 | 21.57 |
| %CI0300 | % | Costes Indirectos | 3 % | 31.10 | 0.93 |
|  |  | Total |  |  | 32.03 |

**01.04** m2 PINTADO BARANDAILLAS ESMALTE SATINADO
111 m2 × 11.62 = 1289.82
Pintura al esmalte satinado, dos manos y una mano de minio o antioxidante sobre cerrajería metálica , i/rascado de los óxidos y limpieza manual.

| Código | Ud | Descripción | Rendimiento | Precio | Importe |
|---|---|---|---|---|---|
| O01OB230 | h. | Oficial 1ª pintura | 0.35 | 16.27 | 5.69 |
| P25OU060 | l. | Minio de plomo marino (material; 24/01/2018) | 0.35 | 9.95 | 3.48 |
| P25JA100 | l. | E. laca poliuret. satinada color Luxatin (material; 16/12/2017) | 0.2 | 10.17 | 2.03 |
| P25WW220 | ud | Pequeño material | 0.08 | 0.99 | 0.08 |
| %CI0300 | % | Costes Indirectos | 3 % | 11.28 | 0.34 |
|  |  | Total |  |  | 11.62 |

Claves: satinado, esmalte, pintura, mano, minio, carpintería, cerrajería, óxido, limpieza, oxidación, manual, metal

| Medición | Uds. | Largo | Alto | Parcial |
|---|---|---|---|---|
|  | 1 | 54 | 1 | 54.00 |
|  | 1 | 21 | 1 | 21.00 |
|  | 1 | 36 | 1 | 36.00 |
| Total |  |  |  | 111 |

**01.05** m3 SUSTITUCUIÓN VIGAS PERGOLA MADERA
2.1 m3 × 1525.96 = 3204.52
Vigas de perfiles de madera laminada de dimensiones definidas en planos, para luces de 6 m. y carga uniforme menor de 1.500 kg/m., incluido anclajes, tornillerias y pernos de anclaje, según CTE-SE-M. Terminado

| Código | Ud | Descripción | Rendimiento | Precio | Importe |
|---|---|---|---|---|---|
| O01OB150 | h. | Oficial 1ª carpintero (mano de obra) | 26 | 17.23 | 447.98 |
| O01OB160 | h. | Ayudante carpintero (mano de obra) | 26 | 15.57 | 404.82 |
| P01EFC140 | m3 | Madera laminada (material; 24/01/2018) | 1 | 587.29 | 587.29 |
| P01EW620 | ud | Material de ensamble estructural (material) | 2 | 20.71 | 41.42 |
| %CI0300 | % | Costes Indirectos | 3 % | 1481.51 | 44.45 |
|  |  | Total |  |  | 1525.96 |

Claves: viga, madero, pino, lucernario, carga

| Medición | Uds. | Largo | Ancho | Alto | Parcial |
|---|---|---|---|---|---|
|  | 7 | 5 | 0.5 | 0.12 | 2.10 |
| Total |  |  |  |  | 2.1 |

**01.06** m2 CUBIERTA PERGOLA ACERO INOX.
55 m2 × 64.55 = 3550.25
Cubierta de pergola compuesta por redondos y pletinas similares a los existentes, compuesto por redondos de 12 mm y pletinas 50x5 mm inoxidable soldados en las uniones y soldado a los perfiles. acero inoxidable de 1ª calidad 18/8. Elaborada en taller y montaje en obra (sin incluir recibido de albañilería). Terminado

| Código | Ud | Descripción | Rendimiento | Precio | Importe |
|---|---|---|---|---|---|
| O01OB130 | h. | Oficial 1ª cerrajero (mano de obra; 09/12/2017) | 1.165 | 16.38 | 19.08 |
| O01OB140 | h. | Ayudante cerrajero (mano de obra) | 1.26 | 15.43 | 19.44 |
| P13BI010 | m. | cubierta redondos y pletinas (material; 24/01/2018) | 1 | 24.15 | 24.15 |
| %CI0300 | % | Costes Indirectos | 3 % | 62.67 | 1.88 |
|  |  | Total |  |  | 64.55 |

Claves: montaje, inferior, acero, anclaje, barandilla, inoxidable, escalera, pasamano, soporte, losa, montante, vertical, perfil, calidad, elaboración, taller, albañil, ángulo

| Medición | Uds. | Largo | Ancho | Parcial |
|---|---|---|---|---|
|  | 1 | 11 | 5 | 55.00 |
| Total |  |  |  | 55 |

**01.07** m2 REPOSICIÓN DE PAVIMENTO EXISTENTE GRADAS
5 m2 × 72.5 = 362.50
Reposición de pavimentos de loseta hidráulicar, idéntica a la del entorno, y de carril bici y pavimento asfáltico, sobre solera de hormigón HM-20/P/20/IIa de 10 cm., sentada con mortero de cemento, i/p.p. de junta de dilatación, enlechado y limpieza.

| Código | Ud | Descripción | Rendimiento | Precio | Importe |
|---|---|---|---|---|---|
| O01OA090 | h. | Cuadrilla A (mano de obra) | 0.21 | 43.79 | 9.20 |
| P01HM010 | m3 | Hormigón HM-20/P/20/IIa central (material; 10/01/2018) | 0.05 | 72.51 | 3.63 |
| A02A080 | m3 | MORTERO CEMENTO M-5 (material) | 0.03 | 75.37 | 2.26 |
| FEWFWEF | m2 | baldosa plaza constitucion (material; 09/12/2017) | 1.05 | 52.45 | 55.07 |
| P08XW015 | ud | Junta dilatación/m2 pavim.piezas (material) | 1 | 0.23 | 0.23 |
| %CI0300 | % | Costes Indirectos | 3 % | 70.39 | 2.11 |
|  |  | Total |  |  | 72.5 |

**01.08** ud REPOSICIÓN CARTEL CHAPA (07/07/2014)
1 ud × 746.53 = 746.53
Reposición de cartel junto a banderas de Plaza Constitución compuesto por chapa acero corten 1 x 1 m de vinilo sobre chapa galvanizada con texto conmemorativo, incluso anclajes galvanizados de sustentación y cimentación, terminado y colocado.

| Código | Ud | Descripción | Rendimiento | Precio | Importe |
|---|---|---|---|---|---|
| O01OA020 | h. | Capataz (mano de obra; 24/01/2018) | 0.7 | 18.29 | 12.80 |
| O01OA040 | h. | Oficial segunda (mano de obra; 07/07/2014) | 1.4 | 17.77 | 24.88 |
| O01OA070 | h. | Peón ordinario | 1.4 | 15.09 | 21.13 |
| VZVDZF | ud | vinilo texto (material; 16/12/2017) | 1 | 275 | 275.00 |
| P27EN090 | m2 | Chapa galvanizada (material; 09/12/2017) | 0.75 | 124.5 | 93.38 |
| P13IE100 | m2 | acero corten (material; 17/12/2017) | 0.75 | 396.8 | 297.60 |
| %CI0300 | % | Costes Indirectos | 3 % | 724.79 | 21.74 |
|  |  | Total |  |  | 746.53 |

Claves: chapa, cartel, soportar, información, poste, cimiento, galvanizar, pintura, colocación

**01.09** ud MACETERO ORNAMENTAL FUNDICION (07/07/2014)
2 ud × 292 = 584.00
Jardinera modelo Barcelona o similar de 90 y 135 cm de diámetro fabricada en fundición dúctil de acero y acabado con pintura oxirón.

| Código | Ud | Descripción | Rendimiento | Precio | Importe |
|---|---|---|---|---|---|
| O01OA100 | h. | Cuadrilla B (mano de obra; 07/07/2014) | 0.2 | 41.97 | 8.394 |
| P29MJB010 | ud | Macetero ornament.fundic (material; 16/01/2018) | 1 | 275.1 | 275.100 |
| %CI0300 | % | Costes Indirectos | 3 % | 283.494 | 8.505 |
|  |  | Total |  |  | 292 |

Claves: colocación, ornamental, mano, cubeta, macetero, gris, imprimación, hierro, circulación, fundición, suministro

**01.10** ud. LEVANTADO Y REUBICACIÓN DE MOBILIARIO
5 ud. × 32.18 = 160.90
Levantado de mobiliario urbano existente de cualquier tipo y reubucación a definir por la D.F., por medios manuales, incluso limpieza y retirada de escombros a pie de carga, incluido transporte a vertedero (sin incluir canon de vertido a vertedero)y con p.p. de medios auxiliares, sin medidas de protección colectivas.

| Código | Ud | Descripción | Rendimiento | Precio | Importe |
|---|---|---|---|---|---|
| O01OA050 | h. | Ayudante (mano de obra) | 1 | 16 | 16.00 |
| O01OA070 | h. | Peón ordinario | 1 | 15.09 | 15.09 |
| M06MR230 | h. | Martillo rompedor hidráulico 600 kg. (maquinaria; 09/12/2017) | 0.015 | 10.09 | 0.15 |
| %CI0300 | % | Costes Indirectos | 3 % | 31.24 | 0.94 |
|  |  | Total |  |  | 32.18 |

**01.11** ud SUMIDERO FUNDICIÓN
1 ud × 71.09 = 71.09
Sumidero compuesto de rejilla de acero AISI-304 de 4 mm. de espesor, para recogida de aguas pluviales, de 35x35 cm libres en interior de sumidero y perforación máxima de 2 mm, incluso cerco acerrajado y bulones, incluso con p.p. de pequeño material de agarre y medios auxiliares, s/ CTE-HS-5.

| Código | Ud | Descripción | Rendimiento | Precio | Importe |
|---|---|---|---|---|---|
| O01OB170 | h. | Oficial 1ª fontanero calefactor (mano de obra) | 0.32 | 17.34 | 5.55 |
| P17KA020 | ud | Rejilla registrable fundición. 35x35 cm. (material; 09/12/2017) | 1 | 62.22 | 62.22 |
| P01DW090 | ud | Pequeño material (material) | 1 | 1.25 | 1.25 |
| %CI0300 | % | Costes Indirectos | 3 % | 69.02 | 2.07 |
|  |  | Total |  |  | 71.09 |

Claves: auxiliar, humedad, agarre, medio, material, desagüe, red, conexión, agua, sumidero, inoxidable, acero, salida, vertical, sifón, local

**01.12** ud REPARACIÓN SANEAMIENTO ARQUETA LADRIILLO
1 ud × 415.46 = 415.46
Reparación de sumidero en parque ifantil compuesto por demolición de sumidero existente, arqueta y retirada de escombros, Ejecución de arqueta registrable de 63x63cm. de medidas interiores, y 200 cm de altura, construida con fábrica de ladrillo perforado tosco de 1/2 pie de espesor, recibido con mortero de cemento M-5, colocado sobre solera de hormigón en masa HM-20/P/40/I de 10 cm de espesor, enfoscada y bruñida por el interior con mortero de cemento M-15 redondeando ángulos, con sifón formado por un codo de 87,5º de PVC largo, y con tapa y marco de fundición con el sello Aenor, que cumple EN-127 y resistencia superior a C-250, terminada y con p.p. de medios auxiliares, sin incluir la excavación, ni el relleno perimetral posterior, s/ CTE-HS-5.

| Código | Ud | Descripción | Rendimiento | Precio | Importe |
|---|---|---|---|---|---|
| O01OA030 | h. | Oficial primera (mano de obra; 08/07/2014) | 9 | 20.24 | 182.16 |
| O01OA060 | h. | Peón especializado | 8.2 | 16.65 | 136.53 |
| P01HM020 | m3 | Hormigón HM-20/P/40/I central (material) | 0.079 | 80.69 | 6.37 |
| P01LT020 | mud | Ladrillo perforado tosco 24x11,5x7 cm. (material) | 0.25 | 104.17 | 26.04 |
| P01MC040 | m3 | Mortero cem. gris II/B-M 32,5 M-5/CEM (material) | 0.092 | 63.58 | 5.85 |
| P01MC010 | m3 | Mortero cem. gris II/B-M 32,5 M-15/CEM (material) | 0.1 | 72.66 | 7.27 |
| P02CVC400 | ud | Codo 87,5º largo PVC san.110 mm. (material) | 1 | 3.93 | 3.93 |
| P02EAT040 | ud | Tapa fundicion (material) | 1 | 15.02 | 15.02 |
| P01AA020 | m3 | zahorra artificial (material) | 0.244 | 17.67 | 4.31 |
| P02CVM010 | ud | Manguito H-H PVC s/tope j.elást. D=160mm (material) | 0.33 | 11.53 | 3.80 |
| P02CVW010 | kg | Lubricante tubos PVC j.elástica (material) | 0.004 | 5.63 | 0.02 |
| P02TVO010 | m. | Tub.PVC liso j.elástica SN2 D=160mm (material) | 2 | 6.03 | 12.06 |
| %CI0300 | % | Costes Indirectos | 3 % | 403.36 | 12.10 |
|  |  | Total |  |  | 415.46 |

Claves: pie, PVC, tapa, marco, terminación, medio, interior, hormigón, excavación, auxiliar, tosco, ladrillo, registro, perímetro, fábrica, perforación, solera, masa, codo, sifón, arqueta, construcción, bruñido, ángulo, enfoscado, relleno, mortero, colocación, cemento

**01.13** ud PARTIDA ALZADA A JUSTIFICAR (19/12/2017)
1 ud × 2975 = 2975.00
Partida alzada a justificar para imprevistos

| Código | Ud | Descripción | Rendimiento | Precio | Importe |
|---|---|---|---|---|---|
| 01.06.01 | 1 | partida alzada a justificar (19/12/2017) | 1 | 2975 | 2975.00 |
|  |  | Total |  |  | 2975 |

**01.14** m3 CARGA/TRANSPORTE VERTEDERO
1.5 m3 × 7.94 = 11.91
Carga y transporte de escombros y tierras al vertedero, considerando ida y vuelta, en camiones basculantes de hasta 20 t. de peso, cargados con pala cargadora grande, sin incluir canon de vertedero, sin medidas de protección colectivas.

| Código | Ud | Descripción | Rendimiento | Precio | Importe |
|---|---|---|---|---|---|
| M05PN010 | h. | Pala cargadora neumáticos 85 CV/1,2m3 (maquinaria) | 0.025 | 45.08 | 1.13 |
| M07CB020 | h. | Camión basculante 4x4 14 t. (maquinaria; 24/01/2018) | 0.17 | 38.7 | 6.58 |
| %CI0300 | % | Costes Indirectos | 3 % | 7.71 | 0.23 |
|  |  | Total |  |  | 7.94 |

## 02 ÁMBITO 2. SKATEPLAZA
Importe: 85542.05

**02.01** m. DEMOLICIÓN Y LEVANTADO DE BORDILLO
120 m. × 2.06 = 247.20
Demolición y levantado de bordillos, y rigolas y cimientos de hormigón en masa, incluso parte proporcional de corte de pavimento lateral para evitar rotura del mismo, incluso carga y transporte del material resultante a vertedero (sin incluir canon de vertido a vertedero).

| Código | Ud | Descripción | Rendimiento | Precio | Importe |
|---|---|---|---|---|---|
| O01OA020 | h. | Capataz | 0.005 | 18.29 | 0.09 |
| O01OA070 | h. | Peón ordinario | 0.015 | 15.09 | 0.23 |
| M12R010 | h. | Radial pequeña profesional 1900 W (maquinaria) | 0.131 | 1.56 | 0.20 |
| M05EN030 | h. | Excav.hidráulica neumáticos 100 CV (maquinaria) | 0.015 | 50.38 | 0.76 |
| M06MR230 | h. | Martillo rompedor hidráulico 600 kg. | 0.015 | 10.09 | 0.15 |
| M05RN020 | h. | Retrocargadora neumáticos 75 CV (maquinaria) | 0.005 | 36.08 | 0.18 |
| M07CB020 | h. | Camión basculante 4x4 14 t. | 0.01 | 38.7 | 0.39 |
| %CI0300 | % | Costes Indirectos | 3 % | 2.00 | 0.06 |
|  |  | Total |  |  | 2.06 |

Claves: hormigón, vertedero, material, transporte, masa, cimiento, demolición, carga, bordillo, levantar

| Medición | Uds. | Largo | Parcial |
|---|---|---|---|
| rigola | 1 | 71 | 71.00 |
| bordillos | 6 | 6.5 | 39.00 |
| bordillos | 1 | 10 | 10.00 |
| Total |  |  | 120 |

**02.02** ud DEMOLICIÓN Y LEVANTADO DE MOBILIARIO
6 ud × 40.66 = 243.96
Demolición y levantado de mobiliario urbano existente compuesto por bancos de lamas de madera y cimientos de hormigón, por medios manuales y/o mecánicos, incluso limpieza y retirada de escombros a pie de carga, incluso carga y transporte del material resultante a vertedero (sin incluir canon de vertido a vertedero).

| Código | Ud | Descripción | Rendimiento | Precio | Importe |
|---|---|---|---|---|---|
| O01OA050 | h. | Ayudante | 1.25 | 16 | 20.00 |
| O01OA070 | h. | Peón ordinario | 1.25 | 15.09 | 18.86 |
| M06MR230 | h. | Martillo rompedor hidráulico 600 kg. | 0.06 | 10.09 | 0.61 |
| %CI0300 | % | Costes Indirectos | 3 % | 39.47 | 1.18 |
|  |  | Total |  |  | 40.66 |

Claves: carga, barandilla, levantar, mano, medio, manual, pie, escombro, transporte, vertedero, auxiliar, protección, colectivo, limpieza

**02.03** ud. LEVANTADO Y REUBICACIÓN DE MOBILIARIO
5 ud. × 32.18 = 160.90
Levantado de mobiliario urbano existente de cualquier tipo y reubucación a definir por la D.F., por medios manuales, incluso limpieza y retirada de escombros a pie de carga, incluido transporte a vertedero (sin incluir canon de vertido a vertedero)y con p.p. de medios auxiliares, sin medidas de protección colectivas.

| Código | Ud | Descripción | Rendimiento | Precio | Importe |
|---|---|---|---|---|---|
| O01OA050 | h. | Ayudante | 1 | 16 | 16.00 |
| O01OA070 | h. | Peón ordinario | 1 | 15.09 | 15.09 |
| M06MR230 | h. | Martillo rompedor hidráulico 600 kg. | 0.015 | 10.09 | 0.15 |
| %CI0300 | % | Costes Indirectos | 3 % | 31.24 | 0.94 |
|  |  | Total |  |  | 32.18 |

**02.04** ud INCREMENTO ALTURA EN ARQUETAS EXISTENTES
5 ud × 66.43 = 332.15
Incremento de altura en arquetas existentes de cualquier tipo hasta cota de proyecto, construidas con fábrica de ladrillo macizo tosco de 1/2 pie de espesor, recibido con mortero de cemento M-5 redondeando ángulos, incluso recolocacion de tapa existente, enfoscado y bruñido por el interior, con mortero de cemento M-15 y con p.p. de medios auxiliares, incluida la sobre-excavación, el relleno perimetral , s/ CTE-HS-5.

| Código | Ud | Descripción | Rendimiento | Precio | Importe |
|---|---|---|---|---|---|
| O01OA030 | h. | Oficial primera | 1.5 | 20.24 | 30.36 |
| O01OA070 | h. | Peón ordinario | 1.5 | 15.09 | 22.64 |
| P01LT020 | mud | Ladrillo perforado tosco 24x11,5x7 cm. | 0.085 | 104.17 | 8.85 |
| A02A080 | m3 | MORTERO CEMENTO M-5 | 0.035 | 75.37 | 2.64 |
| %CI0300 | % | Costes Indirectos | 3 % | 64.49 | 1.93 |
|  |  | Total |  |  | 66.43 |

Claves: ladrillo, bruñido, perímetro, enfoscado, interior, cemento, ángulo, medio, macizo, relleno, fábrica, construcción, sección, arqueta, pie, incremento, auxiliar, mortero, tosco

**02.05** m3 EXCAVACIÓN DE TIERRAS (09/12/2015)
81.48 m3 × 5.18 = 422.07
Excavación a cielo abierto, en terreno natural, por medios mecánicos, en vaciado general. con extracción de tierras a los bordes, sin transporte a vertedero y con p.p. de medios auxiliares, sin medidas de protección colectivas.

| Código | Ud | Descripción | Rendimiento | Precio | Importe |
|---|---|---|---|---|---|
| O01OA070 | h. | Peón ordinario | 0.08 | 15.09 | 1.21 |
| M05RN030 | h. | Retrocargadora neumáticos 100 CV (maquinaria; 24/01/2018) | 0.08 | 47.75 | 3.82 |
| %CI0300 | % | Costes Indirectos | 3 % | 5.03 | 0.15 |
|  |  | Total |  |  | 5.18 |

| Medición | Uds. | Largo | Ancho | Alto | Parcial |
|---|---|---|---|---|---|
| rebaje | 1 | 730 |  | 0.1 | 73.00 |
| zapatas esculturas | 1 | 1.2 | 3 | 0.3 | 1.08 |
|  | 1 | 2 | 2.5 | 0.3 | 1.50 |
| bordillos escaleras | 1 | 2.2 | 2.4 | 0.3 | 1.58 |
| zunchos | 1 | 18 | 0.6 | 0.4 | 4.32 |
| Total |  |  |  |  | 81.48 |

**02.06** m3 MATERIAL GRANULAR ZA-25
184.21 m3 × 17.02 = 3135.25
Material granular tipo todo-uno ZA-25 para firmes, compuesto por materiales reciclados de construcción, husos ZA(25), en capa de base de 15 cm. de espesor, puesta en obra, extendida y compactada, incluso preparación de la superficie de asiento.

| Código | Ud | Descripción | Rendimiento | Precio | Importe |
|---|---|---|---|---|---|
| O01OA020 | h. | Capataz | 0.006 | 18.29 | 0.11 |
| O01OA070 | h. | Peón ordinario | 0.05 | 15.09 | 0.75 |
| P01AF040 | t. | Zahorra artifici. huso ZA-2525 (material; 24/01/2018) | 2 | 3.06 | 6.12 |
| M08NM020 | h. | Motoniveladora de 200 CV (maquinaria; 07/07/2014) | 0.015 | 49 | 0.74 |
| M08RN020 | h. | Rodillo vibrante autopropuls.mixto 7 t. (maquinaria; 07/07/2014) | 0.095 | 36.08 | 3.43 |
| M07CB020 | h. | Camión basculante 4x4 14 t. | 0.025 | 38.7 | 0.97 |
| M08CA110 | h. | Cisterna agua s/camión 10.000 l. (maquinaria; 07/07/2014) | 0.13 | 26.4 | 3.43 |
| M07W020 | t. | km transporte zahorra (maquinaria) | 8.8 | 0.11 | 0.97 |
| %CI0300 | % | Costes Indirectos | 3 % | 16.52 | 0.50 |
|  |  | Total |  |  | 17.02 |

Claves: artificial, capa, zahorra, base, cara, compacto, preparación, asiento, superficie

| Medición | Uds. | Largo | Ancho | Alto | Parcial |
|---|---|---|---|---|---|
|  | 1 | 730 |  | 0.1 | 73.00 |
|  | 1 | 10.11 | 11 |  | 111.21 |
| Total |  |  |  |  | 184.21 |

**02.07** m. BORDILLO HORMIGÓN GRIS 9x19 cm.
198 m. × 12.92 = 2558.16
Bordillo de hormigón monocapa, color gris, de 9x19 cm., arista exterior biselada, colocado sobre solera de hormigón HM-20/P/20/IIb, de 10 cm. de espesor, rejuntado y limpieza,incluyendo la excavación previa y el relleno posterior.

| Código | Ud | Descripción | Rendimiento | Precio | Importe |
|---|---|---|---|---|---|
| O01OA140 | h. | Cuadrilla F (mano de obra; 07/07/2014) | 0.18 | 32.86 | 5.91 |
| P01HM010 | m3 | Hormigón HM-20/P/20/IIa central | 0.038 | 72.51 | 2.76 |
| A02A080 | m3 | MORTERO CEMENTO M-5 | 0.001 | 75.37 | 0.08 |
| C13152-9 | h | Retroexcavadora pequeña (maquinaria; 26/06/2009) | 0.02 | 61 | 1.22 |
| P08XBH001 | m. | Bord.horm.monoc.jard.gris 8-9x19 (material; 24/01/2018) | 1 | 2.57 | 2.57 |
| %CI0300 | % | Costes Indirectos | 3 % | 12.54 | 0.38 |
|  |  | Total |  |  | 12.92 |

Claves: solera, hormigón, color, gris, arista, bisel, capa, junta, limpieza, excavación, relleno, previo, colocación, bordillo, exterior

**02.08** m2 HORMIGÓN HA-20, 10cm.ARMA.15x15x6
595 m2 × 13.53 = 8050.35
Solera de hormigón de 10 cm. de espesor, realizada con hormigón HA-20 N/mm2, Tmáx.20 mm., elaborado en obra, i/vertido, colocación y armado con mallazo 15x15x6, p.p. de juntas, aserrado de las mismas y fratasado. Según NTE-RSS y EHE.

| Código | Ud | Descripción | Rendimiento | Precio | Importe |
|---|---|---|---|---|---|
| E04SE030 | m3 | HORMIGÓN HM-20/P/20/IIa EN SOLERA (08/07/2014) | 0.11 | 90.28 | 9.93 |
| E04AM020 | m2 | MALLA 15x15 cm. D=6 mm. | 1 | 3.21 | 3.21 |
| %CI0300 | % | Costes Indirectos | 3 % | 13.14 | 0.39 |
|  |  | Total |  |  | 13.53 |

Claves: hormigón, elaboración, armadura, colocación, mallazo, junta, solera, fratasado

**02.09** m3 HORMIGÓN ARMADO HA-25 EN ZAPATAS
8.27 m3 × 190.37 = 1574.36
Hormigón armado HA-25 N/mm2, consistencia plástica, Tmáx.20 mm., para ambiente IIa elaborado en central en relleno de zapatas y zanjas de cimentación, incluso armadura (40 kg./m3.), por medio de camión-bomba, vibrado y colocado. Según normas NTE-CSZ , EHE y CTE-SE-C.

| Código | Ud | Descripción | Rendimiento | Precio | Importe |
|---|---|---|---|---|---|
| E04CM140 | m3 | HORM. HA-25/P/20/IIa CIM. V. BOMBA | 1 | 135.63 | 135.63 |
| E04AB020 | kg | ACERO CORRUGADO B 500 S (material) | 40 | 1.23 | 49.20 |
| %CI0300 | % | Costes Indirectos | 3 % | 184.83 | 5.54 |
|  |  | Total |  |  | 190.37 |

| Medición | Uds. | Largo | Ancho | Alto | Parcial |
|---|---|---|---|---|---|
| zapatas esculturas | 1 | 1.2 | 3 | 0.3 | 1.08 |
|  | 1 | 2.2 | 2.4 | 0.3 | 1.58 |
| bordillos escaleras | 2 | 2.6 | 0.62 | 0.4 | 1.29 |
| zunchos | 1 | 18 | 0.6 | 0.4 | 4.32 |
| Total |  |  |  |  | 8.27 |

**02.10** m2 SOLADO GRANITO GRIS 60x30x4cm. APOMAZADO (03/07/2014)
595.9 m2 × 69.72 = 41546.15
Solado de granito gris apomazado en baldosas de 60x30x4 cm., recibido con mortero de cemento CEM II/B-P 32,5 N y arena de miga (M-5)sobre base no incluida en el presente precio, i/rejuntado con lechada de cemento CEM II/B-P 32,5 N 1/2 y limpieza, s/NTE-RSR-1, medida la superficie ejecutada. Terminado y colocado.

| Código | Ud | Descripción | Rendimiento | Precio | Importe |
|---|---|---|---|---|---|
| O01OB070 | h. | Oficial (mano de obra; 03/07/2014) | 0.4 | 19.4 | 7.76 |
| O01OA070 | h. | Peón ordinario | 0.4 | 15.09 | 6.04 |
| P08LB037 | m2 | Bald. granito gris 60x30x4 cm.apomazado (material; 24/01/2018) | 1.05 | 49.1 | 51.56 |
| A02A140 | m3 | MORTERO CEMENTO M-5 C/A.MIGA (material; 18/05/2015) | 0.03 | 75.16 | 2.25 |
| A01L020 | m3 | LECHADA CEMENTO 1/2 CEM II/B-P 32,5 N (material; 18/05/2015) | 0.001 | 77 | 0.08 |
| %CI0300 | % | Costes Indirectos | 3 % | 67.69 | 2.03 |
|  |  | Total |  |  | 69.72 |

Claves: lechada, cemento, gris, solado, abujardado, flameado, mortero, areno, limpieza, superficie, ejecución, baldosa, granito

| Medición | Uds. | Largo | Ancho | Parcial |
|---|---|---|---|---|
| nivel alto | 1 | 99 |  | 99.00 |
| nivel intermedio | 1 | 329 |  | 329.00 |
| nivel bajo | 1 | 114 |  | 114.00 |
| rampas | 1 | 8.1 | 2.5 | 20.25 |
|  | 1 | 9.95 | 3 | 29.85 |
| escaleras | 2 | 2.6 | 0.4 | 2.08 |
| escaleras | 2 | 2.15 | 0.4 | 1.72 |
| Total |  |  |  | 595.9 |

**02.11** m3 BANCOS PIEDRA GRANITO (03/07/2014)
10.35 m3 × 1211.75 = 12541.61
Suministro y colocación de bancos de piedra granítica en piezas especiales de sección variable apomazadas en las caras vistas,(medidas y número de piezas segun planos), con cantos vistos biselados (1 cm de bisel según detalle), incluido transporte, replanteo, cajeado y apetura de hueco con medios manuales en pieza P6 y P7 para apoyo sobre losa de hormigón, nivelación y aplomado de piedras, asiento, limpieza y medios auxiliares, s/NTE-EFP.

| Código | Ud | Descripción | Rendimiento | Precio | Importe |
|---|---|---|---|---|---|
| O01OB070 | h. | Oficial | 6.25 | 19.4 | 121.25 |
| O01OB080 | h. | Ayudante cantero (mano de obra; 24/11/2017) | 6.25 | 10.36 | 64.75 |
| FWEBWR | m3 | piedra granito gris apomazado (incl. transporte y colocacion) (material; 24/01/2018) | 1 | 990.45 | 990.45 |
| %CI0300 | % | Costes Indirectos | 3 % | 1176.45 | 35.29 |
|  |  | Total |  |  | 1211.75 |

Claves: especial, granito, sección, pieza, areno, piedra, cemento, río, asiento, mortero, labrador, hueco, auxiliar, medio, limpieza, junta

| Medición | Uds. | Largo | Ancho | Alto | Parcial |
|---|---|---|---|---|---|
| P1 | 6 | 2 | 0.4 | 0.38 | 1.82 |
| P2 | 7 | 2 | 0.4 | 0.35 | 1.96 |
| P3 | 4 | 2 | 0.5 | 0.38 | 1.52 |
| P4 | 11 | 2 | 0.4 | 0.4 | 3.52 |
| P5 | 1 | 0.5 | 0.55 |  | 0.28 |
| P6 | 1 | 2 | 0.5 | 0.45 | 0.45 |
| P7 | 2 | 2.5 | 0.4 | 0.4 | 0.80 |
| Total |  |  |  |  | 10.35 |

**02.12** m3 ESCULTURAS GRANITO (03/07/2014)
3.61 m3 × 2239.65 = 8085.14
Piezas escultoricas de granito rosa porriño esculpidas y talladas en taller, según diseño de planos,incluido transporte, replanteo, cajeado y i) mecanizado, incluso piezas metálicas de anclaje de pieza vertical mediante taco quimico y resina epoxi (ver detalle), nivelación y aplomado de piedras, asiento, limpieza y medios auxiliares, s/NTE-EFP. Terminado.

| Código | Ud | Descripción | Rendimiento | Precio | Importe |
|---|---|---|---|---|---|
| O01OB070 | h. | Oficial | 4 | 19.4 | 77.60 |
| O01OB080 | h. | Ayudante cantero | 4 | 10.36 | 41.44 |
| M07CB020 | h. | Camión basculante 4x4 14 t. | 4 | 38.7 | 154.80 |
| P01SG010 | m3 | Piedra granítica rosa porri (replanteo, transporte y colocación) (material; 24/01/2018) | 1 | 1900.58 | 1900.58 |
| %CI0300 | % | Costes Indirectos | 3 % | 2174.42 | 65.23 |
|  |  | Total |  |  | 2239.65 |

| Medición | Uds. | Largo | Ancho | Parcial |
|---|---|---|---|---|
| quarter | 1 | 0.77 | 2.5 | 1.93 |
| barrier | 1 | 0.56 | 3 | 1.68 |
| Total |  |  |  | 3.61 |

**02.13** m. BARANDILLA 2"
34.1 m. × 98.8 = 3369.08
Barandilla realizada con tubo de acero estructural de 2" mm . con pilastras intermedias de acero similiar dimension y pasamanos intermedio de 2" segun DB-SUA, con garras embutidas en pavimento, incluso encepado del tubo al menos 15 cms. Soldaduras, Pulido de soldaduras y y pintado con esmalte antioxidante satinado, de Titán, o similar en a definir por la DF i/ingletes, desperdicio y p.p. de medios.

| Código | Ud | Descripción | Rendimiento | Precio | Importe |
|---|---|---|---|---|---|
| O01OB130 | h. | Oficial 1ª cerrajero | 0.29 | 16.38 | 4.75 |
| O01OB140 | h. | Ayudante cerrajero | 0.29 | 15.43 | 4.47 |
| P13BT010 | m. | Barandilla tubo acero 2" (material; 24/01/2018) | 1 | 86.7 | 86.70 |
| %CI0300 | % | Costes Indirectos | 3 % | 95.92 | 2.88 |
|  |  | Total |  |  | 98.8 |

Claves: barandilla, lámina, acero, hueco, tubo, anclaje, soporte, pasamano, albañil, perfil, montaje, fábrica, taller, elaboración, vertical, barrote, inferior, losa, escalera, frío

| Medición | Uds. | Largo | Parcial |
|---|---|---|---|
| rampa 1 | 1 | 11.6 | 11.60 |
| rampa 2 | 1 | 9.5 | 9.50 |
| escaleras intermedias | 1 | 7.5 | 7.50 |
| barandila seguridad | 1 | 5.5 | 5.50 |
| Total |  |  | 34.1 |

**02.14** ud ALCORQUE TIPO 1
5 ud × 293.41 = 1467.05
Suministro y montaje de alcorque de fundición, redondo de 1400 mm, diametro, escofet o similar, fijado a una solera de hormigón HM-20/P/20/I de 15 cm de espesor, Incluso apertura de caja y excavaciones complementarias. Totalmente montado.

| Código | Ud | Descripción | Rendimiento | Precio | Importe |
|---|---|---|---|---|---|
| O01OA020 | h. | Capataz | 0.45 | 18.29 | 8.23 |
| O01OA070 | h. | Peón ordinario | 0.45 | 15.09 | 6.79 |
| P13IE010 | ud | alcorque fundicion (material; 24/01/2018) | 1 | 265 | 265.00 |
| P01HM020 | m3 | Hormigón HM-20/P/40/I central | 0.06 | 80.69 | 4.84 |
| %CI0300 | % | Costes Indirectos | 3 % | 284.86 | 8.55 |
|  |  | Total |  |  | 293.41 |

**02.15** ud ALCORQUE TIPO 2
2 ud × 545.98 = 1091.96
Suministro y montaje de alcorque compuesto de chapa de acero de fundición perforada de 2,50x2,50 m, de 8 mm de espesor, sobre bastidores compuestos de angulares 40x40x4 de fundición, fijado a una solera de hormigón HM-20/P/20/I de 15 cm de espesor, Incluso apertura de caja y excavaciones complementarias. elaborado en taller y montaje en obra,Totalmente montado.

| Código | Ud | Descripción | Rendimiento | Precio | Importe |
|---|---|---|---|---|---|
| O01OA020 | h. | Capataz | 1.75 | 18.29 | 32.01 |
| O01OA070 | h. | Peón ordinario | 1.75 | 15.09 | 26.41 |
| CSVASDV | m2 | chapa acero fundición (24/01/2018) | 2.5 | 185.76 | 464.40 |
| P01HM020 | m3 | Hormigón HM-20/P/40/I central | 0.09 | 80.69 | 7.26 |
| %CI0300 | % | Costes Indirectos | 3 % | 530.08 | 15.90 |
|  |  | Total |  |  | 545.98 |

**02.16** m3 CARGA/TRANSPORTE VERTEDERO
90.26 m3 × 7.94 = 716.66
Carga y transporte de escombros y tierras al vertedero, considerando ida y vuelta, en camiones basculantes de hasta 20 t. de peso, cargados con pala cargadora grande, sin incluir canon de vertedero, sin medidas de protección colectivas.

| Código | Ud | Descripción | Rendimiento | Precio | Importe |
|---|---|---|---|---|---|
| M05PN010 | h. | Pala cargadora neumáticos 85 CV/1,2m3 | 0.025 | 45.08 | 1.13 |
| M07CB020 | h. | Camión basculante 4x4 14 t. | 0.17 | 38.7 | 6.58 |
| %CI0300 | % | Costes Indirectos | 3 % | 7.71 | 0.23 |
|  |  | Total |  |  | 7.94 |

Claves: basculante, carga, cargador, peso, escombro, vertedero, camión, colectivo, transporte, pala, protección

| Medición | Uds. | Largo | Ancho | Alto | Parcial |
|---|---|---|---|---|---|
| rigola | 1 | 71 | 0.35 | 0.2 | 4.97 |
| bordillos | 6 | 6.5 | 0.2 | 0.2 | 1.56 |
| bordillos | 1 | 10 | 0.2 | 0.2 | 0.40 |
| bancos | 28 | 0.5 | 0.5 | 0.2 | 1.40 |
| bancos | 5 | 3 | 0.5 | 0.06 | 0.45 |
| tierras | 1 | 730 |  | 0.1 | 73.00 |
| zapatas esculturas | 1 | 1.2 | 3 | 0.3 | 1.08 |
|  | 1 | 2 | 2.5 | 0.3 | 1.50 |
| bordillos escaleras | 1 | 2.2 | 2.4 | 0.3 | 1.58 |
| zunchos | 1 | 18 | 0.6 | 0.4 | 4.32 |
| Total |  |  |  |  | 90.26 |

## 03 ÁMBITO 3. PLAZA MIRADOR
Importe: 27147.23

**03.01** ud LEVANTADO Y DEMOLICIÓN BANCOS
4 ud × 40.86 = 163.44
Demolición y levantado de bancos metálicos existentes, compuestos de perfiles metalicos y lamas de madera, incluso corte de tubos, levantado de lamas, incluso reposición de pavimento existente, incluso carga y transporte del material resultante a vertedero (sin incluir canon de vertido a vertedero).

| Código | Ud | Descripción | Rendimiento | Precio | Importe |
|---|---|---|---|---|---|
| O01OA050 | h. | Ayudante | 1.25 | 16 | 20.00 |
| O01OA070 | h. | Peón ordinario | 1.25 | 15.09 | 18.86 |
| M06MR230 | h. | Martillo rompedor hidráulico 600 kg. | 0.06 | 10.09 | 0.61 |
| M12R010 | h. | Radial pequeña profesional 1900 W | 0.131 | 1.56 | 0.20 |
| %CI0300 | % | Costes Indirectos | 3 % | 39.67 | 1.19 |
|  |  | Total |  |  | 40.86 |

**03.02** m2 DEMOLICION PAVIMENTOS
7.3 m2 × 12.57 = 91.76
Demolición de pavimento de cualquier tipo con retro-pala con martillo rompedor, incluso limpieza y retirada de escombros a pie de carga, sin transporte al vertedero y con p.p. de medios auxiliares.

| Código | Ud | Descripción | Rendimiento | Precio | Importe |
|---|---|---|---|---|---|
| O01OA060 | h. | Peón especializado | 0.35 | 16.65 | 5.83 |
| O01OA070 | h. | Peón ordinario | 0.35 | 15.09 | 5.28 |
| M06CM030 | h. | Compre.port.diesel m.p. 5 m3/min 7 bar (maquinaria) | 0.2 | 3.57 | 0.71 |
| M06MR110 | h. | Martillo manual rompedor neum. 22 kg. (maquinaria) | 0.2 | 1.88 | 0.38 |
| %CI0300 | % | Costes Indirectos | 3 % | 12.20 | 0.37 |
|  |  | Total |  |  | 12.57 |

| Medición | Uds. | Largo | Ancho | Parcial |
|---|---|---|---|---|
| toblerone | 1 | 5 | 0.66 | 3.30 |
| manual pad | 1 | 4 | 1 | 4.00 |
| Total |  |  |  | 7.3 |

**03.03** m2 BARNIZADO VIGAS DE MADERA
134.2 m2 × 16.84 = 2259.93
Revestimiento con barniz sobre vigas de madera de madera, previa limpieza del soporte, lijado fino, mano de fondo con barniz diluido mezclado con productos de conservación de la madera para un lijado fino y dos manos de acabado con barniz grueso, aplicado con brocha, según NTE/RPP-42.

| Código | Ud | Descripción | Rendimiento | Precio | Importe |
|---|---|---|---|---|---|
| O01OB230 | h. | Oficial 1ª pintura | 0.8 | 16.27 | 13.02 |
| P33M120 | l. | Barniz resina sintética-óleo incoloro | 0.2 | 8.55 | 1.71 |
| P33E100 | l. | Imprimación fungicida anti-carcoma | 0.2 | 8.1 | 1.62 |
| %CI0300 | % | Costes Indirectos | 3 % | 16.35 | 0.49 |
|  |  | Total |  |  | 16.84 |

| Medición | Uds. | Largo | Ancho | Alto | Parcial |
|---|---|---|---|---|---|
| plaza mirador | 22 | 2 | 5 | 0.5 | 110.00 |
|  | 22 | 2 | 5 | 0.1 | 22.00 |
|  | 22 | 2 | 0.5 | 0.1 | 2.20 |
| Total |  |  |  |  | 134.2 |

**03.04** m2 PINTURA ESMALTE ESTRUCTURA METALICA
130.35 m2 × 13.15 = 1714.10
Pintura sobre estructura de soporte de pérgola compuesta de perfiles laminados, con una mano de minio de plomo electrolítico y dos manos de esmalte graso, color a defirnir por la DF, i/cepillado del soporte.

| Código | Ud | Descripción | Rendimiento | Precio | Importe |
|---|---|---|---|---|---|
| O01OB230 | h. | Oficial 1ª pintura | 0.3 | 16.27 | 4.88 |
| O01OB240 | h. | Ayudante pintura | 0.3 | 14.06 | 4.22 |
| P25OU080 | l. | Minio electrolítico | 0.2 | 10.22 | 2.04 |
| P25JA010 | l. | Esmalte agua estandard b/n Marisma mate | 0.25 | 6.1 | 1.53 |
| P25WW220 | ud | Pequeño material | 0.1 | 0.99 | 0.10 |
| %CI0300 | % | Costes Indirectos | 3 % | 12.77 | 0.38 |
|  |  | Total |  |  | 13.15 |

| Medición | Uds. | Largo | Alto | Parcial |
|---|---|---|---|---|
| pilares | 48 | 0.7 | 3.5 | 117.60 |
| cajones jardineras | 3 | 8.5 | 0.5 | 12.75 |
| Total |  |  |  | 130.35 |

**03.05** m2 PINTADO BARANDAILLAS ESMALTE SATINADO
54.5 m2 × 11.62 = 633.29
Pintura al esmalte satinado, dos manos y una mano de minio o antioxidante sobre cerrajería metálica , i/rascado de los óxidos y limpieza manual.

| Código | Ud | Descripción | Rendimiento | Precio | Importe |
|---|---|---|---|---|---|
| O01OB230 | h. | Oficial 1ª pintura | 0.35 | 16.27 | 5.69 |
| P25OU060 | l. | Minio de plomo marino | 0.35 | 9.95 | 3.48 |
| P25JA100 | l. | E. laca poliuret. satinada color Luxatin | 0.2 | 10.17 | 2.03 |
| P25WW220 | ud | Pequeño material | 0.08 | 0.99 | 0.08 |
| %CI0300 | % | Costes Indirectos | 3 % | 11.28 | 0.34 |
|  |  | Total |  |  | 11.62 |

| Medición | Uds. | Largo | Alto | Parcial |
|---|---|---|---|---|
|  | 1 | 109 | 0.5 | 54.50 |
| Total |  |  |  | 54.5 |

**03.06** m3 EXCAVACIÓN DE TIERRAS (09/12/2015)
19.59 m3 × 5.18 = 101.48
Excavación a cielo abierto, en terreno natural, por medios mecánicos, en vaciado general. con extracción de tierras a los bordes, sin transporte a vertedero y con p.p. de medios auxiliares, sin medidas de protección colectivas.

| Código | Ud | Descripción | Rendimiento | Precio | Importe |
|---|---|---|---|---|---|
| O01OA070 | h. | Peón ordinario | 0.08 | 15.09 | 1.21 |
| M05RN030 | h. | Retrocargadora neumáticos 100 CV | 0.08 | 47.75 | 3.82 |
| %CI0300 | % | Costes Indirectos | 3 % | 5.03 | 0.15 |
|  |  | Total |  |  | 5.18 |

| Medición | Uds. | Largo | Ancho | Alto | Parcial |
|---|---|---|---|---|---|
| parterre 1 | 1 | 18.02 | 5.46 | 0.17 | 16.73 |
| parterre 2 | 1 | 12 | 1.4 | 0.17 | 2.86 |
| Total |  |  |  |  | 19.59 |

**03.07** m3 MATERIAL GRANULAR ZA-25
11.52 m3 × 17.02 = 196.07
Material granular tipo todo-uno ZA-25 para firmes, compuesto por materiales reciclados de construcción, husos ZA(25), en capa de base de 15 cm. de espesor, puesta en obra, extendida y compactada, incluso preparación de la superficie de asiento.

| Código | Ud | Descripción | Rendimiento | Precio | Importe |
|---|---|---|---|---|---|
| O01OA020 | h. | Capataz | 0.006 | 18.29 | 0.11 |
| O01OA070 | h. | Peón ordinario | 0.05 | 15.09 | 0.75 |
| P01AF040 | t. | Zahorra artifici. huso ZA-2525 | 2 | 3.06 | 6.12 |
| M08NM020 | h. | Motoniveladora de 200 CV | 0.015 | 49 | 0.74 |
| M08RN020 | h. | Rodillo vibrante autopropuls.mixto 7 t. | 0.095 | 36.08 | 3.43 |
| M07CB020 | h. | Camión basculante 4x4 14 t. | 0.025 | 38.7 | 0.97 |
| M08CA110 | h. | Cisterna agua s/camión 10.000 l. | 0.13 | 26.4 | 3.43 |
| M07W020 | t. | km transporte zahorra | 8.8 | 0.11 | 0.97 |
| %CI0300 | % | Costes Indirectos | 3 % | 16.52 | 0.50 |
|  |  | Total |  |  | 17.02 |

| Medición | Uds. | Largo | Ancho | Alto | Parcial |
|---|---|---|---|---|---|
| parterre 1 | 1 | 18.02 | 5.46 | 0.1 | 9.84 |
| parterre 2 | 1 | 12 | 1.4 | 0.1 | 1.68 |
| Total |  |  |  |  | 11.52 |

**03.08** m3 HORMIGÓN ARMADO HA-25 EN ZAPATAS
0.63 m3 × 190.37 = 119.93
Hormigón armado HA-25 N/mm2, consistencia plástica, Tmáx.20 mm., para ambiente normal, elaborado en central en relleno de zapatas y zanjas de cimentación, incluso armadura (40 kg./m3.), por medio de camión-bomba, vibrado y colocado. Según normas NTE-CSZ , EHE y CTE-SE-C.

| Código | Ud | Descripción | Rendimiento | Precio | Importe |
|---|---|---|---|---|---|
| E04CM140 | m3 | HORM. HA-25/P/20/IIa CIM. V. BOMBA | 1 | 135.63 | 135.63 |
| E04AB020 | kg | ACERO CORRUGADO B 500 S | 40 | 1.23 | 49.20 |
| %CI0300 | % | Costes Indirectos | 3 % | 184.83 | 5.54 |
|  |  | Total |  |  | 190.37 |

Claves: zanja, plástico, ambiente, elaboración, central, medio, consistencia, bomba, hormigón, zapata, colocación, cimiento, vibración, norma, relleno, armadura

| Medición | Uds. | Largo | Ancho | Alto | Parcial |
|---|---|---|---|---|---|
| manual pad | 2 | 3.9 | 0.2 | 0.2 | 0.31 |
| manual pad | 2 | 4 | 0.2 | 0.2 | 0.32 |
| Total |  |  |  |  | 0.63 |

**03.09** m2 HORMIGÓN HA-20, 10cm.ARMA.15x15x6
134.09 m2 × 13.53 = 1814.24
Solera de hormigón de 10 cm. de espesor, realizada con hormigón HA-20 N/mm2, Tmáx.20 mm., elaborado en obra, i/vertido, colocación y armado con mallazo 15x15x6, p.p. de juntas, aserrado de las mismas y fratasado. Según NTE-RSS y EHE.

| Código | Ud | Descripción | Rendimiento | Precio | Importe |
|---|---|---|---|---|---|
| E04SE030 | m3 | HORMIGÓN HM-20/P/20/IIa EN SOLERA | 0.11 | 90.28 | 9.93 |
| E04AM020 | m2 | MALLA 15x15 cm. D=6 mm. | 1 | 3.21 | 3.21 |
| %CI0300 | % | Costes Indirectos | 3 % | 13.14 | 0.39 |
|  |  | Total |  |  | 13.53 |

| Medición | Uds. | Largo | Ancho | Parcial |
|---|---|---|---|---|
| parterre 1 | 1 | 18.02 | 5.46 | 98.39 |
| parterre 2 | 1 | 12 | 1.4 | 16.80 |
| manual pad | 1 | 3.9 | 4 | 15.60 |
| toblerone | 1 | 5 | 0.66 | 3.30 |
| Total |  |  |  | 134.09 |

**03.10** m3 HORMIGÓN HM-20 RELLENOS
2.38 m3 × 129.53 = 308.28
Hormigón HA-20/P/20/ IIb, Tmax, del árido 40 mm elaborado in situ, en relleno de módulos, incluso armado redondos 12 mm, vertido y extendido p.p. de medios auxiliares.

| Código | Ud | Descripción | Rendimiento | Precio | Importe |
|---|---|---|---|---|---|
| O01OA030 | h. | Oficial primera | 1.3 | 20.24 | 26.31 |
| O01OA070 | h. | Peón ordinario | 1.3 | 15.09 | 19.62 |
| P01HM010 | m3 | Hormigón HM-20/P/20/IIa central | 1.05 | 72.51 | 76.14 |
| E04AB020 | kg | ACERO CORRUGADO B 500 S | 3 | 1.23 | 3.69 |
| %CI0300 | % | Costes Indirectos | 3 % | 125.76 | 3.77 |
|  |  | Total |  |  | 129.53 |

| Medición | Uds. | Largo | Ancho | Alto | Parcial |
|---|---|---|---|---|---|
| media piramide | 1 | 5.23 | 0.1 | 0.7 | 0.37 |
| manual pad | 1 | 3.9 | 4 | 0.1 | 1.56 |
| toblerone | 1 | 5 |  | 0.09 | 0.45 |
| Total |  |  |  |  | 2.38 |

**03.11** m2 FÁBRICA DE LADRILLO PERFORADO DE 1/2 PIE
10.7 m2 × 25.58 = 273.71
Fábrica de 1/2 pie con ladrilo perforado de 24x11,5x7 cm. en citaras de rampas y platafomas, tomado com mortero m-5, , incluso tabicones curvos en cuarters i/corte de piezas en planos inclinados y curvos, colocación de respiraderos y p.p. de maestras en acero y medios auxiliares.

| Código | Ud | Descripción | Rendimiento | Precio | Importe |
|---|---|---|---|---|---|
| O01OA030 | h. | Oficial primera | 0.5 | 20.24 | 10.120 |
| O01OA070 | h. | Peón ordinario | 0.5 | 15.09 | 7.545 |
| P01LT020 | mud | Ladrillo perforado tosco 24x11,5x7 cm. | 0.053 | 104.17 | 5.521 |
| P01MC040 | m3 | Mortero cem. gris II/B-M 32,5 M-5/CEM | 0.026 | 63.58 | 1.653 |
| %CI0300 | % | Costes Indirectos | 3 % | 24.839 | 0.745 |
|  |  | Total |  |  | 25.58 |

Claves: tosco, plaqueta, esquina, limpieza, medio, auxiliar, pie, merma, hueco, cargadero, perforación, junta, mortero, fachada, fábrica, cemento, río, preparación, central, suministro, revestir, areno, nivel, ladrillo, pieza, humedad, telar, rotura

| Medición | Uds. | Largo | Alto | Parcial |
|---|---|---|---|---|
| media piramide | 2 | 5.23 | 0.6 | 6.28 |
| media piramide (tabiqueria interior) | 6 | 0.37 |  | 2.22 |
| toblerone | 1 | 5 | 0.44 | 2.20 |
| Total |  |  |  | 10.7 |

**03.12** m2 TABLERO CERÁMICO MACHIEMBRADO
7.22 m2 × 28.49 = 205.70
Tablero cerámico de rasillón machihembrado, para formación de rampas y plataformas, apoyado en la estrucctura de tabique citara tomado con mortero de cemento y arena M-5 i/p.p. de corte de piezas y de medios auxiliares.

| Código | Ud | Descripción | Rendimiento | Precio | Importe |
|---|---|---|---|---|---|
| O01OA030 | h. | Oficial primera | 0.385 | 20.24 | 7.79 |
| O01OA050 | h. | Ayudante | 0.385 | 16 | 6.16 |
| O01OA060 | h. | Peón especializado | 0.361 | 16.65 | 6.01 |
| P01LG160 | ud | Rasillón cerámico m-h 100x25x4 cm. (material; 26/12/2017) | 4 | 1 | 4.00 |
| P03AM165 | m2 | Malla 20x30x4 -0,822 kg/m2 (material; 29/10/2013) | 1.23 | 0.56 | 0.69 |
| A02A080 | m3 | MORTERO CEMENTO M-5 | 0.04 | 75.37 | 3.01 |
| %CI0300 | % | Costes Indirectos | 3 % | 27.66 | 0.83 |
|  |  | Total |  |  | 28.49 |

Claves: mallazo, estructura, apoyo, unión, rasillón, cubierta, tablero, areno, cemento, capa, mortero, electrosoldadura, replanteo, rotura, limpieza, medio, auxiliar, medición, río, elaboración, cerámico

| Medición | Uds. | Largo | Alto | Parcial |
|---|---|---|---|---|
| media piramide | 1 | 6.45 | 1.12 | 7.22 |
| Total |  |  |  | 7.22 |

**03.13** m2 SOLADO GRANITO GRIS 60x30x4 cm. PULIDO
146.37 m2 × 71.06 = 10401.05
Solado de granito gris pulido en baldosas de 60x30x4 cm., recibido con mortero de cemento CEM II/B-P 32,5 N y arena de miga (M-5)sobre base no incluida en el presente precio, i/rejuntado con lechada de cemento CEM II/B-P 32,5 N 1/2 y limpieza, s/NTE-RSR-1, medida la superficie ejecutada. Terminado y colocado.

| Código | Ud | Descripción | Rendimiento | Precio | Importe |
|---|---|---|---|---|---|
| O01OB070 | h. | Oficial | 0.4 | 19.4 | 7.76 |
| O01OA070 | h. | Peón ordinario | 0.4 | 15.09 | 6.04 |
| P01AA020 | m3 | zahorra artificial | 0.02 | 17.67 | 0.35 |
| GFBDGN |  | Bald. granito gris 60x30x4 cm. pulido (material; 24/01/2018) | 1.05 | 50.01 | 52.51 |
| A02A140 | m3 | MORTERO CEMENTO M-5 C/A.MIGA | 0.03 | 75.16 | 2.25 |
| A01L020 | m3 | LECHADA CEMENTO 1/2 CEM II/B-P 32,5 N | 0.001 | 77 | 0.08 |
| %CI0300 | % | Costes Indirectos | 3 % | 68.99 | 2.07 |
|  |  | Total |  |  | 71.06 |

| Medición | Uds. | Largo | Ancho | Alto | Parcial |
|---|---|---|---|---|---|
| parterre 1 | 1 | 18.02 | 5.46 |  | 98.39 |
| parterre 2 | 1 | 12 | 1.4 |  | 16.80 |
| manual pad | 1 | 3.9 | 4 |  | 15.60 |
| media piramide | 1 | 6.45 |  | 1.12 | 7.22 |
| trasdos media piramide | 1 | 3.25 | 0.7 | 0.5 | 1.14 |
| toblerone (trasdos) | 1 | 5 |  | 0.5 | 2.50 |
| toblerone (base) | 1 | 5 | 0.16 |  | 0.80 |
| toblerone (plano incl.) | 1 | 5 | 0.7 |  | 3.50 |
| toblerone (laterales) | 2 | 0.21 |  |  | 0.42 |
| Total |  |  |  |  | 146.37 |

**03.14** ud BARANDILLA 2"
5 ud × 98.8 = 494.00
Barandilla realizada con tubo de acero estructural de 2" mm (60 mm diametro 4 mm espesor). con pilastras intermedias de acero similiar dimension y pies intermedio de 2" con garras embutidas en pavimento, incluso encepado del tubo al menos 15 cms. Soldaduras, Pulido de soldaduras y y pintado con esmalte antioxidante satinado, de Titán, o similar en a definir por la DF i/ingletes, desperdicio y p.p. de medios.

| Código | Ud | Descripción | Rendimiento | Precio | Importe |
|---|---|---|---|---|---|
| O01OB130 | h. | Oficial 1ª cerrajero | 0.29 | 16.38 | 4.75 |
| O01OB140 | h. | Ayudante cerrajero | 0.29 | 15.43 | 4.47 |
| P13BT010 | m. | Barandilla tubo acero 2" | 1 | 86.7 | 86.70 |
| %CI0300 | % | Costes Indirectos | 3 % | 95.92 | 2.88 |
|  |  | Total |  |  | 98.8 |

**03.15** m3 PIEZAS PIEDRA GRANITO (03/07/2014)
1.84 m3 × 1211.75 = 2229.62
Suministro y colocación de piezas de piedra granítica en piezas especiales de sección variable apomazadas en las caras vistas,(medidas y número de piezas segun planos), con cantos vistos biselados in situ (1 cm de bisel), incluido transporte, replanteo, incluso piezas metálicas de anclaje de pieza vertical mediante escuadra anclada a losa mediante taco quimico y resina epoxi (ver detalle), nivelación y aplomado de piedras, asiento, limpieza y medios auxiliares, s/NTE-EFP.

| Código | Ud | Descripción | Rendimiento | Precio | Importe |
|---|---|---|---|---|---|
| O01OB070 | h. | Oficial | 6.25 | 19.4 | 121.25 |
| O01OB080 | h. | Ayudante cantero | 6.25 | 10.36 | 64.75 |
| FWEBWR | m3 | piedra granito gris apomazado (incl. transporte y colocacion) | 1 | 990.45 | 990.45 |
| %CI0300 | % | Costes Indirectos | 3 % | 1176.45 | 35.29 |
|  |  | Total |  |  | 1211.75 |

| Medición | Uds. | Largo | Ancho | Parcial |
|---|---|---|---|---|
| salppy granito | 6 | 1 | 0.26 | 1.56 |
| escultura manual pad | 7 | 1 | 0.04 | 0.28 |
| Total |  |  |  | 1.84 |

**03.16** ud BANCO METALICO RESPALDO 2 m
5 ud × 260.9 = 1304.50
Suministro y colocación de banco metálico de 2 m modelo City o similar de acero galvanizado con tratamiento Ferrus, proceso protector del hierro, que garantiza una óptima resistencia a la corrosión. Pies con imprimación epoxi y pintura poliéster en polvo color negro forja y asiento con imprimación epoxi y pintura poliéster en polvo color gris plata RAL 9006.con asiento y respaldo de 2 m. de longitud, montado.

| Código | Ud | Descripción | Rendimiento | Precio | Importe |
|---|---|---|---|---|---|
| O01OA090 | h. | Cuadrilla A | 1 | 43.79 | 43.79 |
| P29MAC030 | ud | Banco (material; 10/12/2017) | 1 | 205.76 | 205.76 |
| P01DW090 | ud | Pequeño material | 3 | 1.25 | 3.75 |
| %CI0300 | % | Costes Indirectos | 3 % | 253.30 | 7.60 |
|  |  | Total |  |  | 260.9 |

**03.17** ml BANCO METÁLICO 4 m
8 ml × 390.96 = 3127.68
Banco metálico de 4 m. de longitud, compuesto de perfiles metalicos 80x40x4 mm, 60x40x4 mm de acero laminado S275 en caliente, i/p.p. de sujeción mediante taco quimico , nivelación, aplomado, pintura de minio electrolítico y pintura de esmalte (dos manos), empalmes por soldadura, cortes y taladros, colocado. Pulido de soldaduras y pintado con esmalte antioxidante satinado, de Titán, o similar en color a definir por la D.F.. Según normas NTE y CTE-DB-SE-A.

| Código | Ud | Descripción | Rendimiento | Precio | Importe |
|---|---|---|---|---|---|
| O01OB130 | h. | Oficial 1ª cerrajero | 10 | 16.38 | 163.80 |
| P03ALP010 | kg | Acero laminado S 275JR (material; 13/12/2015) | 200 | 0.84 | 168.00 |
| P25OU080 | l. | Minio electrolítico | 2 | 10.22 | 20.44 |
| P25JM010 | l. | E. metálico rugoso Montosintetic Ferrum (material; 25/10/2011) | 2 | 11.57 | 23.14 |
| P03ACC030 | kg | Acero corrugado B 500 S/SD 10 mm (material; 25/10/2011) | 3.56 | 0.65 | 2.31 |
| P01DW090 | ud | Pequeño material | 1.5 | 1.25 | 1.88 |
| %CI0300 | % | Costes Indirectos | 3 % | 379.57 | 11.39 |
|  |  | Total |  |  | 390.96 |

Claves: tubo, colocación, banco, listón, metal, suministro, soporte, circulación, asiento, compuesto

**03.18** ud CARTEL INFORMATIVO (07/07/2014)
3 ud × 440.01 = 1320.03
Suministro y colocación de cartel compuesto por marco con chapa de acero de fundición de 1,50x0,6,m, i) colocación de vinilo sobre chapa galvanizada con texto informativo, incluso anclajes galvanizados de sustentación y cimentación. terminado

| Código | Ud | Descripción | Rendimiento | Precio | Importe |
|---|---|---|---|---|---|
| O01OA020 | h. | Capataz | 0.7 | 18.29 | 12.80 |
| O01OA040 | h. | Oficial segunda | 1.4 | 17.77 | 24.88 |
| O01OA070 | h. | Peón ordinario | 1.4 | 15.09 | 21.13 |
| VZVDZF | ud | vinilo texto | 1 | 275 | 275.00 |
| P27EN090 | m2 | Chapa galvanizada | 0.75 | 124.5 | 93.38 |
| %CI0300 | % | Costes Indirectos | 3 % | 427.19 | 12.82 |
|  |  | Total |  |  | 440.01 |

**03.19** m3 CARGA/TRANSPORTE VERTEDERO
48.92 m3 × 7.94 = 388.42
Carga y transporte de escombros y tierras al vertedero, considerando ida y vuelta, en camiones basculantes de hasta 20 t. de peso, cargados con pala cargadora grande, sin incluir canon de vertedero, sin medidas de protección colectivas.

| Código | Ud | Descripción | Rendimiento | Precio | Importe |
|---|---|---|---|---|---|
| M05PN010 | h. | Pala cargadora neumáticos 85 CV/1,2m3 | 0.025 | 45.08 | 1.13 |
| M07CB020 | h. | Camión basculante 4x4 14 t. | 0.17 | 38.7 | 6.58 |
| %CI0300 | % | Costes Indirectos | 3 % | 7.71 | 0.23 |
|  |  | Total |  |  | 7.94 |

| Medición | Uds. | Largo | Ancho | Alto | Parcial |
|---|---|---|---|---|---|
| parterre 1 | 1 | 98.5 |  | 0.17 | 16.75 |
| parterre 2 | 1 | 46.1 |  | 0.17 | 7.84 |
| bancos | 4 | 2.5 | 2.5 | 0.95 | 23.75 |
| toblerone | 1 | 5 | 0.66 | 0.08 | 0.26 |
| manual pad | 1 | 4 | 1 | 0.08 | 0.32 |
| Total |  |  |  |  | 48.92 |

## 04 ÁMBITO 4. ACCESOS
Importe: 38300.5

**04.01** m2 DEMOLICION PAVIMENTOS
82.75 m2 × 12.57 = 1040.17
Demolición de pavimento de cualquier tipo con retro-pala con martillo rompedor, incluso limpieza y retirada de escombros a pie de carga, sin transporte al vertedero y con p.p. de medios auxiliares.

| Código | Ud | Descripción | Rendimiento | Precio | Importe |
|---|---|---|---|---|---|
| O01OA060 | h. | Peón especializado | 0.35 | 16.65 | 5.83 |
| O01OA070 | h. | Peón ordinario | 0.35 | 15.09 | 5.28 |
| M06CM030 | h. | Compre.port.diesel m.p. 5 m3/min 7 bar | 0.2 | 3.57 | 0.71 |
| M06MR110 | h. | Martillo manual rompedor neum. 22 kg. | 0.2 | 1.88 | 0.38 |
| %CI0300 | % | Costes Indirectos | 3 % | 12.20 | 0.37 |
|  |  | Total |  |  | 12.57 |

| Medición | Uds. | Largo | Ancho | Parcial |
|---|---|---|---|---|
| acceso | 1 | 49.75 |  | 49.75 |
| rampa | 1 | 12 | 2.75 | 33.00 |
| Total |  |  |  | 82.75 |

**04.02** m3 DEMOLICIÓN MURO HORMIGÓN ARMADO
6 m3 × 16.72 = 100.32
Demolición de muro de hormigón armado, incluso corte de acero, incluso limpieza y retirada de escombros a pie de carga, sin transporte al vertedero y con p.p. de medios auxiliares.

| Código | Ud | Descripción | Rendimiento | Precio | Importe |
|---|---|---|---|---|---|
| O01OA020 | h. | Capataz | 0.06 | 18.29 | 1.10 |
| O01OA040 | h. | Oficial segunda | 0.12 | 17.77 | 2.13 |
| O01OA070 | h. | Peón ordinario | 0.12 | 15.09 | 1.81 |
| M12O010 | h. | Equipo oxicorte (maquinaria) | 0.12 | 4.38 | 0.53 |
| M05EN030 | h. | Excav.hidráulica neumáticos 100 CV | 0.12 | 50.38 | 6.05 |
| M06MR230 | h. | Martillo rompedor hidráulico 600 kg. | 0.08 | 10.09 | 0.81 |
| M07CB020 | h. | Camión basculante 4x4 14 t. | 0.08 | 38.7 | 3.10 |
| M07N070 | m3 | Canon de escombros a vertedero (maquinaria) | 1 | 0.7 | 0.70 |
| %CI0300 | % | Costes Indirectos | 3 % | 16.23 | 0.49 |
|  |  | Total |  |  | 16.72 |

Claves: armadura, hormigón, corte, vertedero, demolición, muro, acero, carga, producción, transporte

| Medición | Uds. | Largo | Ancho | Alto | Parcial |
|---|---|---|---|---|---|
| muros laterales | 2 | 12 | 0.25 | 1 | 6.00 |
| Total |  |  |  |  | 6 |

**04.03** m. LEVANTADO PELDAÑOS (07/07/2014)
90 m. × 15.23 = 1370.70
Levantado de peldaños de cualquier tipo de material, incluso limpieza y retirada de escombros a pie de carga, sin transporte a vertedero y con p.p. de medios auxiliares, sin medidas de protección colectivas.

| Código | Ud | Descripción | Rendimiento | Precio | Importe |
|---|---|---|---|---|---|
| O01OA040 | h. | Oficial segunda | 0.45 | 17.77 | 8.00 |
| O01OA070 | h. | Peón ordinario | 0.45 | 15.09 | 6.79 |
| %CI0300 | % | Costes Indirectos | 3 % | 14.79 | 0.44 |
|  |  | Total |  |  | 15.23 |

Claves: limpieza, levantar, peldaño, mano, material, manual, auxiliar, protección, medio, pie, carga, colectivo, transporte, escombro, vertedero

| Medición | Uds. | Largo | Parcial |
|---|---|---|---|
|  | 6 | 10 | 60.00 |
|  | 4 | 5 | 20.00 |
|  | 5 | 2 | 10.00 |
| Total |  |  | 90 |

**04.04** m. LEVANTADO DE BARANDILLA
24 m. × 2.45 = 58.80
Levantado de barandilla en rampa existente, formada por postes metalicos, incluso carga y transporte del material resultante a vertedero (sin incluir canon de vertido a vertedero).

| Código | Ud | Descripción | Rendimiento | Precio | Importe |
|---|---|---|---|---|---|
| O01OA020 | h. | Capataz | 0.02 | 18.29 | 0.37 |
| O01OA070 | h. | Peón ordinario | 0.1 | 15.09 | 1.51 |
| M05EN030 | h. | Excav.hidráulica neumáticos 100 CV | 0.01 | 50.38 | 0.50 |
| %CI0300 | % | Costes Indirectos | 3 % | 2.38 | 0.07 |
|  |  | Total |  |  | 2.45 |

Claves: hierro, hormigón, directo, terreno, material, alambre, madero, poste, cerca, desmontable, anclaje

| Medición | Uds. | Largo | Parcial |
|---|---|---|---|
|  | 2 | 12 | 24.00 |
| Total |  |  | 24 |

**04.05** ud DEMOLICIÓN Y LEVANTADO DE MOBILIARIO
2 ud × 40.66 = 81.32
Demolición y levantado de mobiliario urbano existentecompuesto por bancos de lamas de madera y cimientos de hormigón, por medios manuales y/o mecánicos, incluso limpieza y retirada de escombros a pie de carga, incluso carga y transporte del material resultante a vertedero (sin incluir canon de vertido a vertedero).

| Código | Ud | Descripción | Rendimiento | Precio | Importe |
|---|---|---|---|---|---|
| O01OA050 | h. | Ayudante | 1.25 | 16 | 20.00 |
| O01OA070 | h. | Peón ordinario | 1.25 | 15.09 | 18.86 |
| M06MR230 | h. | Martillo rompedor hidráulico 600 kg. | 0.06 | 10.09 | 0.61 |
| %CI0300 | % | Costes Indirectos | 3 % | 39.47 | 1.18 |
|  |  | Total |  |  | 40.66 |

**04.06** m3 EXCAVACION TIERRAS (09/12/2015)
292.2 m3 × 5.18 = 1513.60
Excavación a cielo abierto, en terreno natural, por medios mecánicos, en vaciado general. con extracción de tierras a los bordes, sin transporte a vertedero y con p.p. de medios auxiliares, sin medidas de protección colectivas.

| Código | Ud | Descripción | Rendimiento | Precio | Importe |
|---|---|---|---|---|---|
| O01OA070 | h. | Peón ordinario | 0.08 | 15.09 | 1.21 |
| M05RN030 | h. | Retrocargadora neumáticos 100 CV | 0.08 | 47.75 | 3.82 |
| %CI0300 | % | Costes Indirectos | 3 % | 5.03 | 0.15 |
|  |  | Total |  |  | 5.18 |

| Medición | Uds. | Largo | Ancho | Alto | Parcial |
|---|---|---|---|---|---|
| acceso rampa | 1 | 12 | 2.75 | 1 | 33.00 |
| paseo | 1 | 960 |  | 0.27 | 259.20 |
| Total |  |  |  |  | 292.2 |

**04.07** m3 MATERIAL GRANULAR ZA-25
159.25 m3 × 17.02 = 2710.44
Material granular tipo todo-uno ZA-25 para firmes, compuesto por materiales reciclados de construcción, husos ZA(25), en capa de base de 15 cm. de espesor, puesta en obra, extendida y compactada, incluso preparación de la superficie de asiento.

| Código | Ud | Descripción | Rendimiento | Precio | Importe |
|---|---|---|---|---|---|
| O01OA020 | h. | Capataz | 0.006 | 18.29 | 0.11 |
| O01OA070 | h. | Peón ordinario | 0.05 | 15.09 | 0.75 |
| P01AF040 | t. | Zahorra artifici. huso ZA-2525 | 2 | 3.06 | 6.12 |
| M08NM020 | h. | Motoniveladora de 200 CV | 0.015 | 49 | 0.74 |
| M08RN020 | h. | Rodillo vibrante autopropuls.mixto 7 t. | 0.095 | 36.08 | 3.43 |
| M07CB020 | h. | Camión basculante 4x4 14 t. | 0.025 | 38.7 | 0.97 |
| M08CA110 | h. | Cisterna agua s/camión 10.000 l. | 0.13 | 26.4 | 3.43 |
| M07W020 | t. | km transporte zahorra | 8.8 | 0.11 | 0.97 |
| %CI0300 | % | Costes Indirectos | 3 % | 16.52 | 0.50 |
|  |  | Total |  |  | 17.02 |

| Medición | Uds. | Largo | Alto | Parcial |
|---|---|---|---|---|
| paseo | 1 | 960 | 0.1 | 96.00 |
| acceso rampa | 1 | 25 | 1.15 | 28.75 |
|  | 1 | 30 | 0.75 | 22.50 |
|  | 1 | 30 | 0.4 | 12.00 |
| Total |  |  |  | 159.25 |

**04.08** m2 ESCALERAS HORMIGON HA-20, 15 cms. ARM 15x15x6
39.21 m2 × 19.12 = 749.70
Escaleras de hormigón de 15 cm. de espesor,realizada con hormigón HA-20 N/mm2, Tmáx.20 mm., elaborado en obra, i/vertido, colocación y armado con mallazo 15x15x6, p.p. de juntas,encofrado, aserrado de las mismas y fratasado. Según NTE-RSS y EHE.

| Código | Ud | Descripción | Rendimiento | Precio | Importe |
|---|---|---|---|---|---|
| E04SE030 | m3 | HORMIGÓN HM-20/P/20/IIa EN SOLERA | 0.17 | 90.28 | 15.35 |
| E04AM020 | m2 | MALLA 15x15 cm. D=6 mm. | 1 | 3.21 | 3.21 |
| %CI0300 | % | Costes Indirectos | 3 % | 18.56 | 0.56 |
|  |  | Total |  |  | 19.12 |

| Medición | Uds. | Largo | Alto | Parcial |
|---|---|---|---|---|
|  | 1 | 14.7 | 1.14 | 16.76 |
|  | 1 | 16.1 | 1.14 | 18.35 |
|  | 1 | 3.6 | 1.14 | 4.10 |
| Total |  |  |  | 39.21 |

**04.09** m2 HORMIGON HA-20, 15 cms. ARM 15x15x6
71.32 m2 × 18.18 = 1296.60
Solera de hormigón de 15 cm. de espesor,realizada con hormigón HA-20 N/mm2, Tmáx.20 mm., elaborado en obra, i/vertido, colocación y armado con mallazo 15x15x6, p.p. de juntas, aserrado de las mismas y fratasado. Según NTE-RSS y EHE.

| Código | Ud | Descripción | Rendimiento | Precio | Importe |
|---|---|---|---|---|---|
| E04SE030 | m3 | HORMIGÓN HM-20/P/20/IIa EN SOLERA | 0.16 | 90.28 | 14.44 |
| E04AM020 | m2 | MALLA 15x15 cm. D=6 mm. | 1 | 3.21 | 3.21 |
| %CI0300 | % | Costes Indirectos | 3 % | 17.65 | 0.53 |
|  |  | Total |  |  | 18.18 |

| Medición | Uds. | Largo | Parcial |
|---|---|---|---|
| escaleras | 1 | 71.32 | 71.32 |
| Total |  |  | 71.32 |

**04.10** m2 PAVIMENTO ECOLOGICO TERRIZO
960 m2 × 16.03 = 15388.80
Pavimento ecologico terrizo aripac o similar, impermeabilizado y estabilizado, con ligante incoloro, basado en calcín de vidrio y reactivos básicos con tamaño de 20 micras en el percentil 50, con patente europea, de10 cm. de espesor, extendido, nivelado y compactado al 95% del ensayo Proctor Modificado, totalmente terminado, ensayado por organismo oficial competente.

| Código | Ud | Descripción | Rendimiento | Precio | Importe |
|---|---|---|---|---|---|
| O01OA020 | h. | Capataz | 0.006 | 18.29 | 0.11 |
| O01OA070 | h. | Peón ordinario | 0.05 | 15.09 | 0.75 |
| DVSAVDAVS | t. | Pavimento terrizo ecologico (24/01/2018) | 1.9 | 3.13 | 5.95 |
| M08NM020 | h. | Motoniveladora de 200 CV | 0.015 | 49 | 0.74 |
| M08RN020 | h. | Rodillo vibrante autopropuls.mixto 7 t. | 0.095 | 36.08 | 3.43 |
| M07CB020 | h. | Camión basculante 4x4 14 t. | 0.025 | 38.7 | 0.97 |
| M08CA110 | h. | Cisterna agua s/camión 10.000 l. | 0.1 | 26.4 | 2.64 |
| M07W020 | t. | km transporte zahorra | 8.8 | 0.11 | 0.97 |
| %CI0300 | % | Costes Indirectos | 3 % | 15.56 | 0.47 |
|  |  | Total |  |  | 16.03 |

**04.11** m2 PELDAÑO GRANITO GRIS 60x30x4 cm. APOMAZADO (03/07/2014)
53.58 m2 × 71.74 = 3843.83
Peldaños de granito gris apomazado en baldosas de 60x30x4 cm., huella y tabica, recibido con mortero de cemento CEM II/B-P 32,5 N y arena de miga (M-5)sobre base no incluida en el presente precio, i/rejuntado con lechada de cemento CEM II/B-P 32,5 N 1/2 y limpieza, s/NTE-RSR-1, medida la superficie ejecutada. Terminado y colocado.

| Código | Ud | Descripción | Rendimiento | Precio | Importe |
|---|---|---|---|---|---|
| O01OB070 | h. | Oficial | 0.4 | 19.4 | 7.76 |
| O01OA070 | h. | Peón ordinario | 0.4 | 15.09 | 6.04 |
| P08LB037 | m2 | Bald. granito gris 60x30x4 cm.apomazado | 1.09 | 49.1 | 53.52 |
| A02A140 | m3 | MORTERO CEMENTO M-5 C/A.MIGA | 0.03 | 75.16 | 2.25 |
| A01L020 | m3 | LECHADA CEMENTO 1/2 CEM II/B-P 32,5 N | 0.001 | 77 | 0.08 |
| %CI0300 | % | Costes Indirectos | 3 % | 69.65 | 2.09 |
|  |  | Total |  |  | 71.74 |

| Medición | Uds. | Largo | Ancho | Parcial |
|---|---|---|---|---|
| huellas | 1 | 3.57 |  | 3.57 |
|  | 1 | 18.17 |  | 18.17 |
|  | 1 | 12.2 |  | 12.20 |
| contrahuellas | 1 | 2.11 | 0.16 | 0.34 |
|  | 1 | 4.24 | 0.16 | 0.68 |
|  | 1 | 6.36 | 0.16 | 1.02 |
|  | 3 | 8.5 | 0.16 | 4.08 |
|  | 1 | 6.5 | 0.16 | 1.04 |
|  | 1 | 4.4 | 0.16 | 0.70 |
|  | 1 | 5.73 | 0.16 | 0.92 |
|  | 1 | 5.6 | 0.16 | 0.90 |
|  | 1 | 5.5 | 0.16 | 0.88 |
|  | 1 | 5.4 | 0.16 | 0.86 |
|  | 1 | 5.29 | 0.16 | 0.85 |
|  | 1 | 5.18 | 0.16 | 0.83 |
|  | 1 | 3.37 | 0.16 | 0.54 |
|  | 1 | 5.58 | 0.16 | 0.89 |
|  | 1 | 7.79 | 0.16 | 1.25 |
|  | 1 | 5.8 | 0.16 | 0.93 |
|  | 1 | 3.75 | 0.16 | 0.60 |
|  | 1 | 7.05 | 0.16 | 1.13 |
|  | 1 | 4.83 | 0.16 | 0.77 |
|  | 1 | 2.7 | 0.16 | 0.43 |
| Total |  |  |  | 53.58 |

**04.12** m2 SOLADO GRANITO GRIS 60x30x4 cm. APOMAZADO (03/07/2014)
49.81 m2 × 69.72 = 3472.75
Solado de granito gris apomazado en baldosas de 60x30x4 cm., recibido con mortero de cemento CEM II/B-P 32,5 N y arena de miga (M-5)sobre base no incluida en el presente precio, i/rejuntado con lechada de cemento CEM II/B-P 32,5 N 1/2 y limpieza, s/NTE-RSR-1, medida la superficie ejecutada. Terminado y colocado.

| Código | Ud | Descripción | Rendimiento | Precio | Importe |
|---|---|---|---|---|---|
| O01OB070 | h. | Oficial | 0.4 | 19.4 | 7.76 |
| O01OA070 | h. | Peón ordinario | 0.4 | 15.09 | 6.04 |
| P08LB037 | m2 | Bald. granito gris 60x30x4 cm.apomazado | 1.05 | 49.1 | 51.56 |
| A02A140 | m3 | MORTERO CEMENTO M-5 C/A.MIGA | 0.03 | 75.16 | 2.25 |
| A01L020 | m3 | LECHADA CEMENTO 1/2 CEM II/B-P 32,5 N | 0.001 | 77 | 0.08 |
| %CI0300 | % | Costes Indirectos | 3 % | 67.69 | 2.03 |
|  |  | Total |  |  | 69.72 |

| Medición | Uds. | Largo | Alto | Parcial |
|---|---|---|---|---|
| plataf. inferior | 1 | 21.63 |  | 21.63 |
| plataf. intermedia | 1 | 8.15 |  | 8.15 |
| rampas | 2 | 9.63 | 1.04 | 20.03 |
| Total |  |  |  | 49.81 |

**04.13** m2 PAV.ADOQUÍN GRANITO GRIS 10x10x10
23.93 m2 × 66.2 = 1584.17
Pavimento de adoquines de granito gris, corte de cantera, de 10x10x10 cm., sentados sobre capa de mortero de cemento, de 8 cm. de espesor, afirmados con maceta y retacado de juntas, barrido, regado con agua, limpieza y curado periódico durante 15 días, terminado.

| Código | Ud | Descripción | Rendimiento | Precio | Importe |
|---|---|---|---|---|---|
| O01OB070 | h. | Oficial | 0.35 | 19.4 | 6.79 |
| O01OB080 | h. | Ayudante cantero | 0.35 | 10.36 | 3.63 |
| O01OA070 | h. | Peón ordinario | 0.25 | 15.09 | 3.77 |
| A02A080 | m3 | MORTERO CEMENTO M-5 | 0.1 | 75.37 | 7.54 |
| P01DW050 | m3 | Agua obra (material; 18/05/2015) | 0.02 | 1.14 | 0.02 |
| P08XVA300 | m2 | Adoquín granito 10x10x10 cm (material; 09/12/2017) | 1 | 41.86 | 41.86 |
| P01AA950 | kg | Arena caliza machaq.sacos 0,3 mm (material) | 2 | 0.33 | 0.66 |
| %CI0300 | % | Costes Indirectos | 3 % | 64.27 | 1.93 |
|  |  | Total |  |  | 66.2 |

Claves: cemento, junta, agua, limpieza, curado, período, adoquín, macetero, mortero, terminación, pavimentación, granito, gris, corte, cantera, capa, riego

| Medición | Uds. | Largo | Alto | Parcial |
|---|---|---|---|---|
|  | 1 | 22.79 | 1.05 | 23.93 |
| Total |  |  |  | 23.93 |

**04.14** m2 PAVIMENTO LOSETA BOTÓN GRIS 20x20 EN RAMPA ACCESIBLE
3.6 m2 × 30.31 = 109.12
Pavimento de loseta hidráulica color gris de 20x20 cm., de 4cm de espesor con resaltos cilíndricos tipo botón, para aplicación de pavimento táctil indicador de minusválidos, sobre solera de hormigón HM-20/P/20/I de 12 cm. de espesor, sentada con mortero de cemento, i/p.p. de junta de dilatación, enlechado y limpieza.

| Código | Ud | Descripción | Rendimiento | Precio | Importe |
|---|---|---|---|---|---|
| O01OA090 | h. | Cuadrilla A | 0.3 | 43.79 | 13.14 |
| P01HM010 | m3 | Hormigón HM-20/P/20/IIa central | 0.12 | 72.51 | 8.70 |
| A02A080 | m3 | MORTERO CEMENTO M-5 | 0.03 | 75.37 | 2.26 |
| P08XVH040 | m2 | Loseta botones cem.gris 20x20 cm (material) | 1 | 5.03 | 5.03 |
| A01L030 | m3 | LECHADA CEMENTO 1/3 CEM II/B-P 32,5 N (material; 18/05/2015) | 0.001 | 70.05 | 0.07 |
| P08XW015 | ud | Junta dilatación/m2 pavim.piezas | 1 | 0.23 | 0.23 |
| %CI0300 | % | Costes Indirectos | 3 % | 29.43 | 0.88 |
|  |  | Total |  |  | 30.31 |

Claves: mortero, gris, pavimentación, botón, hidráulico, color, solera, cemento, limpieza, junta, dilatación, hormigón, baldosa, cilindro

| Medición | Uds. | Largo | Ancho | Parcial |
|---|---|---|---|---|
|  | 1 | 1.5 | 1.2 | 1.80 |
|  | 1 | 1.5 | 1.2 | 1.80 |
| Total |  |  |  | 3.6 |

**04.15** m2 PAVIMENTO LOSETA HORMIGON 20x20 cm + HM-20
34 m2 × 39.53 = 1344.02
Pavimento de loseta hidráulica, color gris de 20x20 cm. de 4cm de espesor, idéntica a la del entorno, sobre solera de hormigón HM-20/P/20/IIa de 10 cm., sentada con mortero de cemento, i/p.p. de junta de dilatación, enlechado y limpieza.

| Código | Ud | Descripción | Rendimiento | Precio | Importe |
|---|---|---|---|---|---|
| O01OA090 | h. | Cuadrilla A | 0.29 | 43.79 | 12.70 |
| P01HM010 | m3 | Hormigón HM-20/P/20/IIa central | 0.1 | 72.51 | 7.25 |
| A02A080 | m3 | MORTERO CEMENTO M-5 | 0.03 | 75.37 | 2.26 |
| P08XVH025 | m2 | Loseta 4 past.cem.gris 20x20 cm (material; 20/06/2014) | 1 | 15.87 | 15.87 |
| A01L030 | m3 | LECHADA CEMENTO 1/3 CEM II/B-P 32,5 N | 0.001 | 70.05 | 0.07 |
| P08XW015 | ud | Junta dilatación/m2 pavim.piezas | 1 | 0.23 | 0.23 |
| %CI0300 | % | Costes Indirectos | 3 % | 38.38 | 1.15 |
|  |  | Total |  |  | 39.53 |

Claves: color, pavimentación, mortero, baldosa, gris, hidráulico, cemento, junta, dilatación, solera, limpieza, hormigón

| Medición | Uds. | Largo | Parcial |
|---|---|---|---|
| acera | 1 | 34 | 34.00 |
| Total |  |  | 34 |

**04.16** m. BARANDILLA ESCAL. ACERO INOX.
9.7 m. × 117.54 = 1140.14
Barandilla de acero inoxidable AISI 304 de 100 cm de altura, compuesta de pasamanos de 50 mm de diámetro y pies de 50 mm de diámetro.

| Código | Ud | Descripción | Rendimiento | Precio | Importe |
|---|---|---|---|---|---|
| O01OB130 | h. | Oficial 1ª cerrajero | 1.165 | 16.38 | 19.08 |
| O01OB140 | h. | Ayudante cerrajero | 1.26 | 15.43 | 19.44 |
| DSVSDVSDV | m. | barandilla acero inox (material; 11/01/2018) | 1 | 75.6 | 75.60 |
| %CI0300 | % | Costes Indirectos | 3 % | 114.12 | 3.42 |
|  |  | Total |  |  | 117.54 |

Claves: montaje, inferior, acero, anclaje, barandilla, inoxidable, escalera, pasamano, soporte, losa, montante, vertical, perfil, calidad, elaboración, taller, albañil, ángulo

**04.17** m3 CARGA/TRANSPORTE VERTEDERO
314.36 m3 × 7.94 = 2496.02
Carga y transporte de escombros y tierras al vertedero, considerando ida y vuelta, en camiones basculantes de hasta 20 t. de peso, cargados con pala cargadora grande, sin incluir canon de vertedero, sin medidas de protección colectivas.

| Código | Ud | Descripción | Rendimiento | Precio | Importe |
|---|---|---|---|---|---|
| M05PN010 | h. | Pala cargadora neumáticos 85 CV/1,2m3 | 0.025 | 45.08 | 1.13 |
| M07CB020 | h. | Camión basculante 4x4 14 t. | 0.17 | 38.7 | 6.58 |
| %CI0300 | % | Costes Indirectos | 3 % | 7.71 | 0.23 |
|  |  | Total |  |  | 7.94 |

| Medición | Uds. | Largo | Ancho | Alto | Parcial |
|---|---|---|---|---|---|
|  | 1 | 5 |  | 0.27 | 1.35 |
| acceso | 1 | 49.75 |  | 0.15 | 7.46 |
| rampa | 1 | 12 | 2.75 | 0.15 | 4.95 |
| muros laterales | 2 | 12 | 0.2 | 1 | 4.80 |
| peldaños | 6 | 10 | 0.2 | 0.2 | 2.40 |
|  | 4 | 5 | 0.2 | 0.2 | 0.80 |
|  | 5 | 2 | 0.2 | 0.2 | 0.40 |
| tierras | 1 | 292.2 |  |  | 292.20 |
| Total |  |  |  |  | 314.36 |

## 05 ÁMBITO 5. WORKOUT
Importe: 32733.35

**05.01** ud LEVANTADO OBSTÁCULOS SKATE
7 ud × 131.69 = 921.83
Levantado de obstaculos de skate existente, por medios mecánicos, incluso limpieza y retirada de escombros a pie de carga, incluso carga y transporte del material a vertedero. Incluido colocación en nueva ubicación a determinar o depósito municipal.

| Código | Ud | Descripción | Rendimiento | Precio | Importe |
|---|---|---|---|---|---|
| O01OA070 | h. | Peón ordinario | 1.4 | 15.09 | 21.13 |
| O01OA050 | h. | Ayudante | 1.4 | 16 | 22.40 |
| M05PN010 | h. | Pala cargadora neumáticos 85 CV/1,2m3 | 1.5 | 45.08 | 67.62 |
| M07CB010 | h. | Camión basculante 4x2 10 t. (maquinaria; 25/01/2010) | 0.5 | 33.39 | 16.70 |
| %CI0300 | % | Costes Indirectos | 3 % | 127.85 | 3.84 |
|  |  | Total |  |  | 131.69 |

**05.02** m3 EXCAVACIÓN DE TIERRAS (09/12/2015)
19.6 m3 × 5.18 = 101.53
Excavación a cielo abierto, en terreno natural, por medios mecánicos, en vaciado general. con extracción de tierras a los bordes, sin transporte a vertedero y con p.p. de medios auxiliares, sin medidas de protección colectivas.

| Código | Ud | Descripción | Rendimiento | Precio | Importe |
|---|---|---|---|---|---|
| O01OA070 | h. | Peón ordinario | 0.08 | 15.09 | 1.21 |
| M05RN030 | h. | Retrocargadora neumáticos 100 CV | 0.08 | 47.75 | 3.82 |
| %CI0300 | % | Costes Indirectos | 3 % | 5.03 | 0.15 |
|  |  | Total |  |  | 5.18 |

| Medición | Uds. | Largo | Ancho | Alto | Parcial |
|---|---|---|---|---|---|
|  | 1 | 92 | 0.2 |  | 18.40 |
|  | 25 | 0.4 | 0.4 | 0.3 | 1.20 |
| Total |  |  |  |  | 19.6 |

**05.03** m2 DEMOLICION PAVIMENTOS
4 m2 × 12.57 = 50.28
Demolición de pavimento de cualquier tipo con retro-pala con martillo rompedor, incluso limpieza y retirada de escombros a pie de carga, sin transporte al vertedero y con p.p. de medios auxiliares.

| Código | Ud | Descripción | Rendimiento | Precio | Importe |
|---|---|---|---|---|---|
| O01OA060 | h. | Peón especializado | 0.35 | 16.65 | 5.83 |
| O01OA070 | h. | Peón ordinario | 0.35 | 15.09 | 5.28 |
| M06CM030 | h. | Compre.port.diesel m.p. 5 m3/min 7 bar | 0.2 | 3.57 | 0.71 |
| M06MR110 | h. | Martillo manual rompedor neum. 22 kg. | 0.2 | 1.88 | 0.38 |
| %CI0300 | % | Costes Indirectos | 3 % | 12.20 | 0.37 |
|  |  | Total |  |  | 12.57 |

| Medición | Uds. | Largo | Ancho | Parcial |
|---|---|---|---|---|
|  | 25 | 0.4 | 0.4 | 4.00 |
| Total |  |  |  | 4 |

**05.04** m3 MATERIAL GRANULAR ZA-25
13.8 m3 × 17.02 = 234.88
Material granular tipo todo-uno ZA-25 para firmes, compuesto por materiales reciclados de construcción, husos ZA(25), en capa de base de 15 cm. de espesor, puesta en obra, extendida y compactada, incluso preparación de la superficie de asiento.

| Código | Ud | Descripción | Rendimiento | Precio | Importe |
|---|---|---|---|---|---|
| O01OA020 | h. | Capataz | 0.006 | 18.29 | 0.11 |
| O01OA070 | h. | Peón ordinario | 0.05 | 15.09 | 0.75 |
| P01AF040 | t. | Zahorra artifici. huso ZA-2525 | 2 | 3.06 | 6.12 |
| M08NM020 | h. | Motoniveladora de 200 CV | 0.015 | 49 | 0.74 |
| M08RN020 | h. | Rodillo vibrante autopropuls.mixto 7 t. | 0.095 | 36.08 | 3.43 |
| M07CB020 | h. | Camión basculante 4x4 14 t. | 0.025 | 38.7 | 0.97 |
| M08CA110 | h. | Cisterna agua s/camión 10.000 l. | 0.13 | 26.4 | 3.43 |
| M07W020 | t. | km transporte zahorra | 8.8 | 0.11 | 0.97 |
| %CI0300 | % | Costes Indirectos | 3 % | 16.52 | 0.50 |
|  |  | Total |  |  | 17.02 |

| Medición | Uds. | Largo | Alto | Parcial |
|---|---|---|---|---|
|  | 1 | 92 | 0.15 | 13.80 |
| Total |  |  |  | 13.8 |

**05.05** m. BORDILLO HORMIGÓN GRIS 9x19 cm.
31 m. × 12.92 = 400.52
Bordillo de hormigón monocapa, color gris, de 9x19 cm., arista exterior biselada, colocado sobre solera de hormigón HM-20/P/20/IIb, de 10 cm. de espesor, rejuntado y limpieza,incluyendo la excavación previa y el relleno posterior.

| Código | Ud | Descripción | Rendimiento | Precio | Importe |
|---|---|---|---|---|---|
| O01OA140 | h. | Cuadrilla F | 0.18 | 32.86 | 5.91 |
| P01HM010 | m3 | Hormigón HM-20/P/20/IIa central | 0.038 | 72.51 | 2.76 |
| A02A080 | m3 | MORTERO CEMENTO M-5 | 0.001 | 75.37 | 0.08 |
| C13152-9 | h | Retroexcavadora pequeña | 0.02 | 61 | 1.22 |
| P08XBH001 | m. | Bord.horm.monoc.jard.gris 8-9x19 | 1 | 2.57 | 2.57 |
| %CI0300 | % | Costes Indirectos | 3 % | 12.54 | 0.38 |
|  |  | Total |  |  | 12.92 |

**05.06** m2 HORMIGÓN HA-20, 10cm.ARMA.15x15x6
92 m2 × 13.53 = 1244.76
Solera de hormigón de 10 cm. de espesor, realizada con hormigón HA-20 N/mm2, Tmáx.20 mm., elaborado en obra, i/vertido, colocación y armado con mallazo 15x15x6, p.p. de juntas, aserrado de las mismas y fratasado. Según NTE-RSS y EHE.

| Código | Ud | Descripción | Rendimiento | Precio | Importe |
|---|---|---|---|---|---|
| E04SE030 | m3 | HORMIGÓN HM-20/P/20/IIa EN SOLERA | 0.11 | 90.28 | 9.93 |
| E04AM020 | m2 | MALLA 15x15 cm. D=6 mm. | 1 | 3.21 | 3.21 |
| %CI0300 | % | Costes Indirectos | 3 % | 13.14 | 0.39 |
|  |  | Total |  |  | 13.53 |

**05.07** m3 HORMIGÓN ARMADO HA-25 EN ZAPATAS
1.2 m3 × 190.37 = 228.44
Hormigón armado HA-25 N/mm2, consistencia plástica, Tmáx.20 mm., para ambiente normal, elaborado en central en relleno de zapatas y zanjas de cimentación, incluso armadura (40 kg./m3.), por medio de camión-bomba, vibrado y colocado. Según normas NTE-CSZ , EHE y CTE-SE-C.

| Código | Ud | Descripción | Rendimiento | Precio | Importe |
|---|---|---|---|---|---|
| E04CM140 | m3 | HORM. HA-25/P/20/IIa CIM. V. BOMBA | 1 | 135.63 | 135.63 |
| E04AB020 | kg | ACERO CORRUGADO B 500 S | 40 | 1.23 | 49.20 |
| %CI0300 | % | Costes Indirectos | 3 % | 184.83 | 5.54 |
|  |  | Total |  |  | 190.37 |

| Medición | Uds. | Largo | Ancho | Alto | Parcial |
|---|---|---|---|---|---|
|  | 25 | 0.4 | 0.4 | 0.3 | 1.20 |
| Total |  |  |  |  | 1.2 |

**05.08** m LEVANTADO Y RECOLOCACION BARANDILLA
30 m × 11.21 = 336.30
Levantado y recolocación de barandilla existente compuesta de tubos metalicos, incluso encepados de hormigón para anclaje. terminado

| Código | Ud | Descripción | Rendimiento | Precio | Importe |
|---|---|---|---|---|---|
| O01OA070 | h. | Peón ordinario | 0.35 | 15.09 | 5.28 |
| O01OA050 | h. | Ayudante | 0.35 | 16 | 5.60 |
| %CI0300 | % | Costes Indirectos | 3 % | 10.88 | 0.33 |
|  |  | Total |  |  | 11.21 |

**05.09** m2 PAVIMENTO DE SEGURIDAD (08/07/2014)
216 m2 × 69.78 = 15072.48
Pavimento continuo de seguridad y protección frente a caídas, realizado "in situ", de 30 mm de espesor total, compuesto de una capa inferior de gránulos de caucho reciclado SBR de color negro de 20 mm de espesor y una capa superior de gránulos de caucho EPDM de 10 mm de espesor, color a elegir de la carta RAL, unidas ambas capas con un ligante de poliuretano monocomponente, resistente a los rayos UV, a los hidrocarburos y a los agentes atmosféricos, según UNE-EN 1177.

| Código | Ud | Descripción | Rendimiento | Precio | Importe |
|---|---|---|---|---|---|
| O01OA030 | h. | Oficial primera | 0.48 | 20.24 | 9.72 |
| O01OA070 | h. | Peón ordinario | 0.48 | 15.09 | 7.24 |
| FVFDSB | m2 | Pav. continuo seg. 30 mm (material; 24/01/2018) | 1 | 50.79 | 50.79 |
| %CI0300 | % | Costes Indirectos | 3 % | 67.75 | 2.03 |
|  |  | Total |  |  | 69.78 |

| Medición | Uds. | Largo | Ancho | Parcial |
|---|---|---|---|---|
| street workout | 1 | 18 | 12 | 216.00 |
| Total |  |  |  | 216 |

**05.10** ud JUEGO COMPLETO STREET WORKOUT (08/07/2014)
1 ud × 13986.71 = 13986.71
Suministro y montaje de juego completo de street workout BarManiaPro o similar segun diseño, compuesto de barras metalicas de diametro 33,7 mm y 48,3 mm, columnas de diametro 101,6 mm. i) bancos de madera Opepe (Bilinga) y uniones regulables, en color RAL a definir por la DF segun disponibilidad, montaje y colcación, terminado.

| Código | Ud | Descripción | Rendimiento | Precio | Importe |
|---|---|---|---|---|---|
| O01OA030 | h. | Oficial primera | 12 | 20.24 | 242.88 |
| O01OA070 | h. | Peón ordinario | 12 | 15.09 | 181.08 |
| DFBDSBSDF | ud | Juego completo workout (material; 05/02/2018) | 1 | 13155.37 | 13155.37 |
| %CI0300 | % | Costes Indirectos | 3 % | 13579.33 | 407.38 |
|  |  | Total |  |  | 13986.71 |

**05.11** m3 CARGA/TRANSPORTE VERTEDERO
19.6 m3 × 7.94 = 155.62
Carga y transporte de escombros y tierras al vertedero, considerando ida y vuelta, en camiones basculantes de hasta 20 t. de peso, cargados con pala cargadora grande, sin incluir canon de vertedero, sin medidas de protección colectivas.

| Código | Ud | Descripción | Rendimiento | Precio | Importe |
|---|---|---|---|---|---|
| M05PN010 | h. | Pala cargadora neumáticos 85 CV/1,2m3 | 0.025 | 45.08 | 1.13 |
| M07CB020 | h. | Camión basculante 4x4 14 t. | 0.17 | 38.7 | 6.58 |
| %CI0300 | % | Costes Indirectos | 3 % | 7.71 | 0.23 |
|  |  | Total |  |  | 7.94 |

| Medición | Uds. | Largo | Ancho | Alto | Parcial |
|---|---|---|---|---|---|
|  | 1 | 92 | 0.2 |  | 18.40 |
|  | 25 | 0.4 | 0.4 | 0.15 | 0.60 |
|  | 25 | 0.4 | 0.4 | 0.15 | 0.60 |
| Total |  |  |  |  | 19.6 |

## 06 ILUMINACIÓN
Importe: 30670.87

**06.01** ud PROYECTORES LED 1
35 ud × 431.43 = 15100.05
Sustitución, suministro y colocación de proyector GEWISS GWS4133GD SMARTo similar. Madium 60º DALI. Flujo luminosos 6822 lm. Flujo luminoso lámparas 6823 lm. Potencia luminarias: 61.0 W. ¡) dseconexionado de luminarias antiguas, desmontaje y gestion de residuos. Conexionado e instalado.

| Código | Ud | Descripción | Rendimiento | Precio | Importe |
|---|---|---|---|---|---|
| O01OB200 | h. | Oficial 1ª electricista (mano de obra; 11/09/2015) | 1 | 16.61 | 16.61 |
| P16AB360 | ud | Proyector LED (material; 05/02/2018) | 1 | 401 | 401.00 |
| P01DW090 | ud | Pequeño material | 1 | 1.25 | 1.25 |
| %CI0300 | % | Costes Indirectos | 3 % | 418.86 | 12.57 |
|  |  | Total |  |  | 431.43 |

Claves: aluminio, presión, fundición, conexión, silicona, luz, proyección, construcción, resina, junta, inyección, poliuretano, templado, asimétrico, pintura, vidrio, cierre, inmersión, ánodo, accesorio, reflejo, inundación, lámpara, horquilla, graduación, arranque, fijación, acero, galvanizar, equipo, vapor, sodio, alto, anclaje, caliente, protección, replanteo

**06.02** ud PROYECTORES LED 2
4 ud × 431.43 = 1725.72
Sustitución, suministro y colocación de proyector GEWISS GWS4136GD SMARTo similar. Asymmetrical DALI. Flujo luminosos 6344 lm. Flujo luminoso lámparas 6345 lm. Potencia luminarias: 61.0 W. ¡) dseconexionado de luminarias antiguas, desmontaje y gestion de residuos. Conexionado e instalado.

| Código | Ud | Descripción | Rendimiento | Precio | Importe |
|---|---|---|---|---|---|
| O01OB200 | h. | Oficial 1ª electricista | 1 | 16.61 | 16.61 |
| P16AB360 | ud | Proyector LED | 1 | 401 | 401.00 |
| P01DW090 | ud | Pequeño material | 1 | 1.25 | 1.25 |
| %CI0300 | % | Costes Indirectos | 3 % | 418.86 | 12.57 |
|  |  | Total |  |  | 431.43 |

**06.03** ud PROYECTORES LED 3
10 ud × 756.91 = 7569.10
Sustitución, suministro y colocación de proyector GEWISS GWS4154GD SMARTo similar. Fifused 100º DALI. Flujo luminosos 1319 lm. Flujo luminoso lámparas 13020 lm. Potencia luminarias: 121.0 W. ¡) dseconexionado de luminarias antiguas, desmontaje y gestion de residuos. Conexionado e instalado.

| Código | Ud | Descripción | Rendimiento | Precio | Importe |
|---|---|---|---|---|---|
| O01OB200 | h. | Oficial 1ª electricista | 1 | 16.61 | 16.61 |
| DVADGM | ud | Proyector LED (material; 05/02/2018) | 1 | 717 | 717.00 |
| P01DW090 | ud | Pequeño material | 1 | 1.25 | 1.25 |
| %CI0300 | % | Costes Indirectos | 3 % | 734.86 | 22.05 |
|  |  | Total |  |  | 756.91 |

**06.04** ud PROYECTORES LED 4
7 ud × 790.35 = 5532.45
Sustitución, suministro y colocación de proyector Thorn R2L2 o similar. Asymmetrical DALI. Flujo luminosos 9047 lm. Flujo luminoso lámparas 9056 lm. Potencia luminarias: 72.0 W. ¡) dseconexionado de luminarias antiguas, desmontaje y gestion de residuos. Conexionado e instalado.

| Código | Ud | Descripción | Rendimiento | Precio | Importe |
|---|---|---|---|---|---|
| O01OB200 | h. | Oficial 1ª electricista | 1 | 16.61 | 16.61 |
| VAVAEV | ud | Proyector LED (material; 05/02/2018) | 1 | 749.47 | 749.47 |
| P01DW090 | ud | Pequeño material | 1 | 1.25 | 1.25 |
| %CI0300 | % | Costes Indirectos | 3 % | 767.33 | 23.02 |
|  |  | Total |  |  | 790.35 |

**06.05** ud CUADRO DE MANDO
1 ud × 743.55 = 743.55
Adapatación cuadro de mando a tecnologia Led, terminado

| Código | Ud | Descripción | Rendimiento | Precio | Importe |
|---|---|---|---|---|---|
| O01OB200 | h. | Oficial 1ª electricista | 4 | 16.61 | 66.44 |
| P01DW090 | ud | Pequeño material | 4 | 1.25 | 5.00 |
| FVFWVEW | ud | Adaptacion y legalizacion cuadro (material; 05/02/2018) | 1 | 650.45 | 650.45 |
| %CI0300 | % | Costes Indirectos | 3 % | 721.89 | 21.66 |
|  |  | Total |  |  | 743.55 |

## 07 GESTIÓN DE RESIDUOS (25/09/2017)
Importe: 1636.31

**07.01** m³ Hormigón mezclado con metales (25/09/2017)
33.62 m³ × 5.45 = 183.23
Hormigón mezclado con metal y ceramica entregado en vertedero.( RCD 17 01 01)

| Código | Ud | Descripción | Rendimiento | Precio | Importe |
|---|---|---|---|---|---|
| BG170101 | m³ | Hormigón entregado en vertedero (17 01 01) (material; 25/09/2017) | 1 | 5.45 | 5.45 |
|  |  | Total |  |  | 5.45 |

| Medición | Uds. | Largo | Ancho | Alto | Parcial |
|---|---|---|---|---|---|
|  | 1 | 1 | 1 | 1.5 | 1.50 |
| rigola | 1 | 71 | 0.35 | 0.2 | 4.97 |
| bordillos | 6 | 6.5 | 0.2 | 0.2 | 1.56 |
| bordillos | 1 | 10 | 0.2 | 0.2 | 0.40 |
| bancos | 28 | 0.5 | 0.5 | 0.2 | 1.40 |
| bancos | 5 | 3 | 0.5 | 0.06 | 0.45 |
|  | 1 | 5 |  | 0.27 | 1.35 |
| acceso | 1 | 49.75 |  | 0.15 | 7.46 |
| rampa | 1 | 12 | 2.75 | 0.15 | 4.95 |
| muros laterales | 2 | 12 | 0.2 | 1 | 4.80 |
| peldaños | 6 | 10 | 0.2 | 0.2 | 2.40 |
|  | 4 | 5 | 0.2 | 0.2 | 0.80 |
|  | 5 | 2 | 0.2 | 0.2 | 0.40 |
|  | 25 | 0.4 | 0.4 | 0.15 | 0.60 |
| toblerone | 1 | 5 | 0.66 | 0.08 | 0.26 |
| manual pad | 1 | 4 | 1 | 0.08 | 0.32 |
| Total |  |  |  |  | 33.62 |

**07.02** t Metales (25/09/2017)
1 t × 13.5 = 13.50
Metales entregadas en vertedero.( RCD 17 05 04).

| Código | Ud | Descripción | Rendimiento | Precio | Importe |
|---|---|---|---|---|---|
| DBRTHG | t | Metales mezclados (material; 25/09/2017) | 1 | 13.5 | 13.50 |
|  |  | Total |  |  | 13.5 |

**07.03** m³ Tierras (25/09/2017)
417.27 m³ × 3.45 = 1439.58
Tierras y piedras distintas de las especificadas en el código 17 05 03, entregadas en vertedero.( RCD 17 05 04).

| Código | Ud | Descripción | Rendimiento | Precio | Importe |
|---|---|---|---|---|---|
| BG170504 | m³ | Tierras y piedras distintas de las especificadas en el código 17 05 03 (17 05 04) (material; 25/09/2017) | 1 | 3.45 | 3.45 |
|  |  | Total |  |  | 3.45 |

| Medición | Uds. | Largo | Ancho | Alto | Parcial |
|---|---|---|---|---|---|
| tierras | 1 | 730 |  | 0.1 | 73.00 |
| zapatas esculturas | 1 | 1.2 | 3 | 0.3 | 1.08 |
|  | 1 | 2 | 2.5 | 0.3 | 1.50 |
| bordillos escaleras | 1 | 2.2 | 2.4 | 0.3 | 1.58 |
| zunchos | 1 | 18 | 0.6 | 0.4 | 4.32 |
| parterre 1 | 1 | 98.5 |  | 0.17 | 16.75 |
| parterre 2 | 1 | 46.1 |  | 0.17 | 7.84 |
| tierras | 1 | 292.2 |  |  | 292.20 |
|  | 1 | 92 | 0.2 |  | 18.40 |
|  | 25 | 0.4 | 0.4 | 0.15 | 0.60 |
| Total |  |  |  |  | 417.27 |

## 08 SEGURIDAD Y SALUD (22/01/2018)
Importe: 4580.11

**08.01** ud seguridad y salud (22/01/2018)
1 ud × 4580.11 = 4580.11
Seguridad y salud en obra en cumplimiento de las normativas vigentes de protección de la salud de los trabajadores y la eliminación de riesgos laborales evitables.

## Mediciones

**01.06.01** 1 partida alzada a justificar (19/12/2017)
1 1 × 2975

## Precios auxiliares

**O01OA090** h. Cuadrilla A (mano de obra)
Precio: 43.79

| Código | Ud | Descripción | Rendimiento | Precio | Importe |
|---|---|---|---|---|---|
| O01OA030 | h. | Oficial primera | 1 | 20.24 | 20.24 |
| O01OA050 | h. | Ayudante | 1 | 16 | 16.00 |
| O01OA070 | h. | Peón ordinario | 0.5 | 15.09 | 7.55 |
|  |  | Total |  |  | 43.79 |

Claves: cuadrilla

**A02A080** m3 MORTERO CEMENTO M-5 (material)
Precio: 75.37
Mortero de cemento CEM II/B-P 32,5 N y arena de río de tipo M-5 para uso corriente (G), con resistencia a compresión a 28 días de 5,0 N/mm2, confeccionado con hormigonera de 200 l., s/RC-03 y UNE-EN-998-1:2004.

| Código | Ud | Descripción | Rendimiento | Precio | Importe |
|---|---|---|---|---|---|
| O01OA070 | h. | Peón ordinario | 1.7 | 15.09 | 25.65 |
| P01CC020 | t. | Cemento CEM II/B-P 32,5 N sacos (material; 18/05/2015) | 0.27 | 107.88 | 29.13 |
| P01AA020 | m3 | zahorra artificial | 1.09 | 17.67 | 19.26 |
| P01DW050 | m3 | Agua obra | 0.255 | 1.14 | 0.29 |
| M03HH020 | h. | Hormigonera 200 l. gasolina (maquinaria; 18/05/2015) | 0.4 | 2.6 | 1.04 |
|  |  | Total |  |  | 75.37 |

Claves: resistencia, compresión, mortero, cemento, río, hormigón, confeccionar, areno

**O01OA100** h. Cuadrilla B (mano de obra; 07/07/2014)
Precio: 41.97

| Código | Ud | Descripción | Rendimiento | Precio | Importe |
|---|---|---|---|---|---|
| O01OA040 | h. | Oficial segunda | 1 | 17.77 | 17.77 |
| O01OA060 | h. | Peón especializado | 1 | 16.65 | 16.65 |
| O01OA070 | h. | Peón ordinario | 0.5 | 15.09 | 7.55 |
|  |  | Total |  |  | 41.97 |

Claves: cuadrilla

**O01OA140** h. Cuadrilla F (mano de obra; 07/07/2014)
Precio: 32.86

| Código | Ud | Descripción | Rendimiento | Precio | Importe |
|---|---|---|---|---|---|
| O01OA040 | h. | Oficial segunda | 1 | 17.77 | 17.77 |
| O01OA070 | h. | Peón ordinario | 1 | 15.09 | 15.09 |
|  |  | Total |  |  | 32.86 |

**E04SE030** m3 HORMIGÓN HM-20/P/20/IIa EN SOLERA (08/07/2014)
Precio: 90.28
Hormigón HM-20 N/mm2, consistencia plástica, Tmáx.20 mm., para ambiente IIa elaborado en central en solera, incluso vertido, compactado según EHE, p.p. de vibrado, regleado y curado en soleras.

| Código | Ud | Descripción | Rendimiento | Precio | Importe |
|---|---|---|---|---|---|
| O01OA030 | h. | Oficial primera | 0.4 | 20.24 | 8.10 |
| O01OA070 | h. | Peón ordinario | 0.4 | 15.09 | 6.04 |
| P01HM010 | m3 | Hormigón HM-20/P/20/IIa central | 1.05 | 72.51 | 76.14 |
|  |  | Total |  |  | 90.28 |

Claves: hormigón, vertedero, elaboración, curado, vibración, solera, compacto, central, ambiente, consistencia, plástico

**E04AM020** m2 MALLA 15x15 cm. D=6 mm.
Precio: 3.21
Malla electrosoldada con acero corrugado B 500 T de D=5 mm. en cuadrícula 15x15 cm., colocado en obra, i/p.p. de alambre de atar. Según EHE y CTE-SE-A.

| Código | Ud | Descripción | Rendimiento | Precio | Importe |
|---|---|---|---|---|---|
| O01OB030 | h. | Oficial 1ª ferralla (mano de obra) | 0.006 | 16.83 | 0.10 |
| O01OB040 | h. | Ayudante ferralla (mano de obra) | 0.006 | 15.79 | 0.09 |
| P03AM020 | m2 | Malla 15x15x6 -1,938 kg/m2 (material; 10/12/2017) | 1.267 | 2.38 | 3.02 |
|  |  | Total |  |  | 3.21 |

Claves: alambre, colocación, malla, acero, electrosoldadura, corrugado

**E04CM140** m3 HORM. HA-25/P/20/IIa CIM. V. BOMBA
Precio: 135.63
Hormigón en masa HA-25 N/mm2, consistencia plástica, Tmáx.20 mm., para ambiente IIa, elaborado en central en relleno de zapatas y zanjas de cimentación, incluso vertido por medio de camión-bomba, vibrado y colocado. Según normas NTE , EHE y CTE-SE-C.

| Código | Ud | Descripción | Rendimiento | Precio | Importe |
|---|---|---|---|---|---|
| O01OA070 | h. | Peón ordinario | 0.2 | 15.09 | 3.02 |
| E04CM050 | m3 | HORM. HA-25/P/20/IIa V. MANUAL | 1 | 116.44 | 116.44 |
| P01HB021 | m3 | Bomb.hgón. 56a75 m3, pluma 36m (material) | 1 | 14.43 | 14.43 |
| P01HB090 | h. | Desplazamiento bomba (material) | 0.015 | 115.77 | 1.74 |
|  |  | Total |  |  | 135.63 |

Claves: hormigón, plástico, consistencia, masa, ambiente, relleno, cimiento, bomba, elaboración, central, zanja, vertedero, medio, vibración, norma, zapata, colocación

**E04AB020** kg ACERO CORRUGADO B 500 S (material)
Precio: 1.23
Acero corrugado B 500 S, cortado, doblado, armado y colocado en obra, incluso p.p. de despuntes. Según EHE y CTE-SE-A.

| Código | Ud | Descripción | Rendimiento | Precio | Importe |
|---|---|---|---|---|---|
| O01OB030 | h. | Oficial 1ª ferralla | 0.014 | 16.83 | 0.24 |
| O01OB040 | h. | Ayudante ferralla | 0.014 | 15.79 | 0.22 |
| P03AC200 | kg | Acero corrugado B 500 S (material) | 1.1 | 0.69 | 0.76 |
| P03AA020 | kg | Alambre atar 1,30 mm. (material) | 0.006 | 1.37 | 0.01 |
|  |  | Total |  |  | 1.23 |

Claves: colocación, armadura, doblado, cortador, acero, corrugado

**A02A140** m3 MORTERO CEMENTO M-5 C/A.MIGA (material; 18/05/2015)
Precio: 75.16
Mortero de cemento CEM II/B-P 32,5 N y arena de miga de tipo M-5 para uso corriente (G), con resistencia a compresión a 28 días de 5,0 N/mm2, confeccionado con hormigonera de 200 l., s/RC-03 y UNE-EN-998-1:2004.

| Código | Ud | Descripción | Rendimiento | Precio | Importe |
|---|---|---|---|---|---|
| O01OA070 | h. | Peón ordinario | 1.7 | 15.09 | 25.65 |
| P01CC020 | t. | Cemento CEM II/B-P 32,5 N sacos | 0.27 | 107.88 | 29.13 |
| P01AA060 | m3 | Arena de miga cribada (material; 18/05/2015) | 1.09 | 17.48 | 19.05 |
| P01DW050 | m3 | Agua obra | 0.255 | 1.14 | 0.29 |
| M03HH020 | h. | Hormigonera 200 l. gasolina | 0.4 | 2.6 | 1.04 |
|  |  | Total |  |  | 75.16 |

Claves: hormigón, cemento, confeccionar, compresión, areno, mortero, resistencia

**A01L020** m3 LECHADA CEMENTO 1/2 CEM II/B-P 32,5 N (material; 18/05/2015)
Precio: 77
Lechada de cemento CEM II/B-P 32,5 N 1/2, amasada a mano, s/RC-03.

| Código | Ud | Descripción | Rendimiento | Precio | Importe |
|---|---|---|---|---|---|
| O01OA070 | h. | Peón ordinario | 2 | 15.09 | 30.18 |
| P01CC020 | t. | Cemento CEM II/B-P 32,5 N sacos | 0.425 | 107.88 | 45.85 |
| P01DW050 | m3 | Agua obra | 0.85 | 1.14 | 0.97 |
|  |  | Total |  |  | 77 |

Claves: amasado, mano, lechada, cemento

**A01L030** m3 LECHADA CEMENTO 1/3 CEM II/B-P 32,5 N (material; 18/05/2015)
Precio: 70.05
Lechada de cemento CEM II/B-P 32,5 N 1/3, amasado a mano, s/RC-03.

| Código | Ud | Descripción | Rendimiento | Precio | Importe |
|---|---|---|---|---|---|
| O01OA070 | h. | Peón ordinario | 2 | 15.09 | 30.18 |
| P01CC020 | t. | Cemento CEM II/B-P 32,5 N sacos | 0.36 | 107.88 | 38.84 |
| P01DW050 | m3 | Agua obra | 0.9 | 1.14 | 1.03 |
|  |  | Total |  |  | 70.05 |

Claves: lechada, cemento, amasado, mano

**E04CM050** m3 HORM. HA-25/P/20/IIa V. MANUAL
Precio: 116.44
Hormigón en masa HA-25/P/20/IIa, elaborado en central en relleno de zapatas y zanjas de cimentación, incluso encamillado de pilares y muros, vertido por medios manuales, vibrado y colocación. Según normas NTE-CSZ , EHE y CTE-SE-C.

| Código | Ud | Descripción | Rendimiento | Precio | Importe |
|---|---|---|---|---|---|
| O01OA030 | h. | Oficial primera | 0.36 | 20.24 | 7.29 |
| O01OA070 | h. | Peón ordinario | 0.36 | 15.09 | 5.43 |
| M11HV120 | h. | Aguja eléct.c/convertid.gasolina D=79mm. (maquinaria) | 0.36 | 4.75 | 1.71 |
| P01HA010 | m3 | Hormigón HA-25/P/20/IIa central (material; 19/11/2017) | 1.15 | 88.7 | 102.01 |
|  |  | Total |  |  | 116.44 |

Claves: vibración, soporte, colocación, medio, muro, cimiento, zanja, zapata, relleno, central, elaboración, masa, hormigón, manual, vertedero, norma

## Recursos

**O01OB230** h. Oficial 1ª pintura
Claves: pintura

**P33M120** l. Barniz resina sintética-óleo incoloro
Claves: resina, incoloro, barniz

**P33E100** l. Imprimación fungicida anti-carcoma
Claves: imprimación, fungicida

**O01OB240** h. Ayudante pintura
Claves: ayudante, pintura

**P25JA010** l. Esmalte agua estandard b/n Marisma mate
Claves: mate, esmalte, agua

**P25WW220** ud Pequeño material
Claves: material

**O01OA060** h. Peón especializado
Claves: especial

**O01OA070** h. Peón ordinario
Claves: ordinario

**P25OU060** l. Minio de plomo marino
Claves: plomo, minio

**P25JA100** l. E. laca poliuret. satinada color Luxatin
Claves: satinado, laca, color

**O01OB150** h. Oficial 1ª carpintero
Claves: carpintero

**O01OB160** h. Ayudante carpintero
Claves: ayudante, carpintero

**P01EFC140** m3 Madera laminada
Claves: pino, Soria

**P01EW620** ud Material de ensamble estructural
Claves: estructura, material

**O01OB140** h. Ayudante cerrajero
Claves: ayudante, cerrajeria

**P13BI010** m. cubierta redondos y pletinas
Claves: excavación, inoxidable, acero, barandilla

**P01HM010** m3 Hormigón HM-20/P/20/IIa central
Claves: central, hormigón

**P08XW015** ud Junta dilatación/m2 pavim.piezas
Claves: junta, pieza

**P27EN090** m2 Chapa galvanizada
Claves: perfil, panel, acero, pintura

**P13IE100** m2 acero corten
Claves: inoxidable, ventana

**P29MJB010** ud Macetero ornament.fundic
Claves: macetero

**O01OA050** h. Ayudante
Claves: ayudante

**M06MR230** h. Martillo rompedor hidráulico 600 kg
Claves: rompedor, hidráulico, martillo

**O01OB170** h. Oficial 1ª fontanero calefactor
Claves: calefactor, fontanería

**P17KA020** ud Rejilla registrable fundición. 35x35 cm
Claves: inoxidable, acero, sifón

**P01DW090** ud Pequeño material
Claves: material

**P01HM020** m3 Hormigón HM-20/P/40/I central
Claves: hormigón, central

**P01LT020** mud Ladrillo perforado tosco 24x11,5x7 cm
Claves: ladrillo, perforación, tosco

**P01MC040** m3 Mortero cem. gris II/B-M 32,5 M-5/CEM
Claves: mortero, gris

**P01MC010** m3 Mortero cem. gris II/B-M 32,5 M-15/CEM
Claves: gris, mortero

**P02CVC400** ud Codo 87,5º largo PVC san.110 mm
Claves: PVC, codo

**P02EAT040** ud Tapa fundicion
Claves: cuadrado, tapa

**P01AA020** m3 zahorra artificial
Claves: río, areno

**P02CVM010** ud Manguito H-H PVC s/tope j.elást. D=160mm
Claves: manguito, PVC

**P02CVW010** kg Lubricante tubos PVC j.elástica
Claves: elástico, PVC, tubo

**P02TVO010** m. Tub.PVC liso j.elástica SN2 D=160mm
Claves: PVC, liso, elástico

**M05PN010** h. Pala cargadora neumáticos 85 CV/1,2m3
Claves: cargador, neumático, pala

**M07CB020** h. Camión basculante 4x4 14 t
Claves: camión, basculante

**M05EN030** h. Excav.hidráulica neumáticos 100 CV
Claves: neumático, hidráulico

**M05RN020** h. Retrocargadora neumáticos 75 CV
Claves: neumático

**M05RN030** h. Retrocargadora neumáticos 100 CV
Claves: neumático

**P01AF040** t. Zahorra artifici. huso ZA-2525
Claves: zahorra

**M08NM020** h. Motoniveladora de 200 CV
Claves: nivel

**M08RN020** h. Rodillo vibrante autopropuls.mixto 7 t
Claves: mixto, vibración, rodillo

**M08CA110** h. Cisterna agua s/camión 10.000 l
Claves: cisterna, agua

**M07W020** t. km transporte zahorra
Claves: transporte, zahorra

**P08LB037** m2 Bald. granito gris 60x30x4 cm.apomazado
Claves: granito, gris, baldosa

**P13IE010** ud alcorque fundicion
Claves: puerta, inoxidable

**M06CM030** h. Compre.port.diesel m.p. 5 m3/min 7 bar
Claves: diesel

**M06MR110** h. Martillo manual rompedor neum. 22 kg
Claves: manual, rompedor, martillo

**P01LG160** ud Rasillón cerámico m-h 100x25x4 cm
Claves: cerámico, rasillón

**P03AM165** m2 Malla 20x30x4 -0,822 kg/m2
Claves: malla

**P29MAC030** ud Banco
Claves: listón, metal, banco

**M12O010** h. Equipo oxicorte
Claves: equipo

**M07N070** m3 Canon de escombros a vertedero
Claves: escombro, vertedero

**P01DW050** m3 Agua obra
Claves: agua

**P08XVA300** m2 Adoquín granito 10x10x10 cm
Claves: granito, adoquín

**P01AA950** kg Arena caliza machaq.sacos 0,3 mm
Claves: calizo, areno

**P08XVH040** m2 Loseta botones cem.gris 20x20 cm
Claves: baldosa, gris, botón

**P08XVH025** m2 Loseta 4 past.cem.gris 20x20 cm
Claves: baldosa, gris

**O01OB200** h. Oficial 1ª electricista
Claves: electricidad

**P16AB360** ud Proyector LED
Claves: inundación, luz

**BG170101** m³ Hormigón entregado en vertedero (17 01 01)
Hormigón limpio entregado en vertedero.( RCD 17 01 01)

**M03HH020** h. Hormigonera 200 l. gasolina
Claves: hormigón, gasolina

**M11HV120** h. Aguja eléct.c/convertid.gasolina D=79mm
Claves: gasolina, aguja

**O01OB040** h. Ayudante ferralla
Claves: ayudante

**P01AA060** m3 Arena de miga cribada
Claves: areno

**P01CC020** t. Cemento CEM II/B-P 32,5 N sacos
Claves: cemento

**P01HA010** m3 Hormigón HA-25/P/20/IIa central
Claves: central, hormigón

**P01HB021** m3 Bomb.hgón. 56a75 m3, pluma 36m
Claves: pluma

**P01HB090** h. Desplazamiento bomba
Claves: bomba

**P03AA020** kg Alambre atar 1,30 mm
Claves: alambre

**P03AC200** kg Acero corrugado B 500 S
Claves: acero, corrugado

**P03AM020** m2 Malla 15x15x6 -1,938 kg/m2
Claves: malla

## Entidades
- Alicante, C
- CCAA Valencia, C
- Castellón, C
- Valencia, C
